# Reparación de fisuras de hasta 1 mm de anchura en revestimiento exterior

- Propiedad del archivo: CYPE INGENIEROS, S.A.
- Formato: FIEBDC-3/2002
- Ámbito geográfico: Panamá
- Divisa: USD
- Costes indirectos: 3.00 %
- Gastos generales: 13.00 %
- Beneficio industrial: 6.00 %
- IVA: 13.00 %

## R Revestimientos

### RY Preparaciones, protecciones, reparaciones y refuerzos de revestimientos

#### RYY Reparaciones

**RYY030** m² Reparación de fisuras de hasta 1 mm de anchura en revestimiento exterior, sistema Cotefilm "REVETÓN", mediante la aplicación de mano de fondo con revestimiento impermeabilizante, Cotefilm incoloro "REVETÓN", diluida con un 30% a 50% de agua y dos manos de acabado con revestimiento impermeabilizante, Cotefilm incoloro "REVETÓN", la primera mano diluida con un 15% a 30% de agua y la segunda mano con el mismo producto sin diluir, intercalando entre ellas una armadura de malla de fibra de vidrio, Armadura 500 "REVETÓN", con un rendimiento total de 0,65 l/m².
Reparación de fisuras de hasta 1 mm de anchura en revestimiento exterior, sistema Cotefilm "REVETÓN", mediante la aplicación de mano de fondo con revestimiento impermeabilizante, Cotefilm incoloro "REVETÓN", diluida con un 30% a 50% de agua y dos manos de acabado con revestimiento impermeabilizante, Cotefilm incoloro "REVETÓN", la primera mano diluida con un 15% a 30% de agua y la segunda mano con el mismo producto sin diluir, intercalando entre ellas una armadura de malla de fibra de vidrio, Armadura 500 "REVETÓN", con un rendimiento total de 0,65 l/m².
Incluye: Aplicación de la mano de fondo. Aplicación de la primera mano de acabado. Colocación de la armadura. Aplicación de la segunda mano de acabado.
Criterio de medición de proyecto: Superficie medida según documentación gráfica de Proyecto.
Criterio de medición de obra: Se medirá la superficie realmente ejecutada según especificaciones de Proyecto.

| Código | Ud | Descripción | Rendimiento | Precio | Importe |
|---|---|---|---|---|---|
| mt15rer150b | l | Revestimiento impermeabilizante a base de copolímeros acrílicos en dispersión acuosa, Cotefilm incoloro "REVETÓN". (material) | 0.650 | 21.22 | 13.79 |
| mt28mrr005b | m² | Malla de fibra de vidrio, Armadura 500 "REVETÓN", de 65 g/m². (material) | 1.050 | 8.43 | 8.85 |
| mo039 | h | Revocador. (mano de obra) | 0.230 | 9.65 | 2.22 |
| mo111 | h | Principiante de revocador. (mano de obra) | 0.230 | 6.08 | 1.40 |
| % | % | Herramientas | 2 % | 26.26 | 0.53 |
|  |  | Costes directos |  |  | 26.79 |
