# Pozo de desbaste de poliéster reforzado con fibra de vidrio (PRFV)

- Propiedad del archivo: CYPE Ingenieros S.A.
- Formato: FIEBDC-3/2016
- Programa: Generador de precios de la construcción. CYPE Ingenieros, S.A.
- Fecha: 28/05/2024
- Ámbito geográfico: Panamá
- Divisa: USD
- Costes indirectos: 3 %
- Gastos generales: 13 %
- Beneficio industrial: 6 %
- IVA: 13 %

## I Instalaciones

### IU Urbanas

#### IUE Tratamiento de aguas residuales

**IUE025** Ud Pozo de desbaste de poliéster reforzado con fibra de vidrio (PRFV).
Pozo de desbaste de poliéster reforzado con fibra de vidrio (PRFV), de 1 m de diámetro y 1 m de altura, con tapa, reja de gruesos, cesta extraíble y rastrillo de acero inoxidable AISI 304.
Criterio de valoración económica: El precio no incluye la excavación ni el relleno del trasdós.
Incluye: Replanteo. Colocación. Conexionado y comprobación de su correcto funcionamiento.
Criterio de medición de proyecto: Número de unidades previstas, según documentación gráfica de Proyecto.
Criterio de medición de obra: Se medirá el número de unidades realmente ejecutadas según especificaciones de Proyecto.

| Código | Ud | Descripción | Rendimiento | Precio | Importe |
|---|---|---|---|---|---|
| mt46fpg010a | Ud | Pozo de desbaste de poliéster reforzado con fibra de vidrio (PRFV), de 1 m de diámetro y 1 m de altura, con tapa, reja de gruesos, cesta extraíble y rastrillo de acero inoxidable AISI 304, para pretratamiento de aguas residuales. (material) | 1 | 900.52 | 900.520 |
| mo008 | h | Plomero. (mano de obra) | 3.811 | 17.64 | 67.226 |
| mo107 | h | Principiante de plomería. (mano de obra) | 3.811 | 10.99 | 41.883 |
| % | % | Herramientas | 2 % | 1009.629 | 20.193 |
|  |  | Costes directos |  |  | 1029.822 |

## Recursos

**mt46fpg010a** Ud Pozo de desbaste de poliéster reforzado con fibra de vidrio (PRFV)
Datos técnicos: Coste energético 2486.751 MJ; Emisión de CO2 112.705 kg
Residuos:
- embalaje: re150101 Envases de papel y cartón. (componente de residuo); rendimiento 1.554 kg; Código LER 15 01 01; Masa del elemento 1 kg; Volumen 0.001333 m3
