# Borde de piezas prefabricadas de concreto, para protección de alcorque

- Propiedad del archivo: CYPE Ingenieros S.A.
- Formato: FIEBDC-3/2016
- Programa: Generador de precios de la construcción. CYPE Ingenieros, S.A.
- Fecha: 28/05/2024
- Ámbito geográfico: Panamá
- Divisa: USD
- Costes indirectos: 3 %
- Gastos generales: 13 %
- Beneficio industrial: 6 %
- IVA: 13 %

## M Firmes y pavimentos urbanos

### ML Bordes y límites de pavimentos

#### MLA Protecciones de alcorques

**MLA010** Ud Borde de piezas prefabricadas de concreto, para protección de alcorque.
Formación de borde de delimitación de alcorque redondo, mediante el conjunto de dos piezas prefabricadas de concreto, de Ø 95 cm de diámetro exterior y 60 cm de diámetro interior, gris, apoyado el conjunto sobre una losa sobre relleno de concreto f'c=210 kg/cm² (3000 psi), clase de exposición F0 S0 P0 C0, tamaño máximo del agregado 25 mm (1" ASTM Nº 57), consistencia plástica de 15 cm de espesor, a realizar sobre una base firme existente, no incluida en este precio. Incluso excavación y rejuntado con mortero de cemento, confeccionado en obra, dosificación 1:6.
Incluye: Replanteo de alineaciones y niveles. Excavación. Vaciado y extendido del concreto. Colocación de las piezas. Asentado y nivelación. Relleno de juntas con mortero.
Criterio de medición de proyecto: Número de unidades previstas, según documentación gráfica de Proyecto.
Criterio de medición de obra: Se medirá el número de unidades realmente ejecutadas según especificaciones de Proyecto.

| Código | Ud | Descripción | Rendimiento | Precio | Importe |
|---|---|---|---|---|---|
| mt10hmf100anc | m³ | Concreto simple f'c=210 kg/cm² (3000 psi), clase de exposición F0 S0 P0 C0, tamaño máximo del agregado 25 mm (1" ASTM Nº 57), consistencia plástica, premezclado, según ACI 318. (material) | 0.09 | 118.46 | 10.661 |
| mt08aaa010a | m³ | Agua. (material) | 0.006 | 2.04 | 0.012 |
| mt01arg005a | t | Arena de cantera, para mortero preparado en obra. (material) | 0.002 | 24.02 | 0.048 |
| mt08cem000h | kg | Cemento gris en sacos. (material) | 0.25 | 0.19 | 0.048 |
| mt52alc010f | Ud | Conjunto de dos piezas prefabricadas de concreto para formación de borde de delimitación de alcorque redondo, de Ø 95 cm de diámetro exterior y 60 cm de diámetro interior, gris. (material) | 1 | 61.93 | 61.930 |
| mq06hor010 | h | Concretera eléctrica con una capacidad de amasado de 160 l. (maquinaria) | 0.006 | 4.08 | 0.024 |
| mo041 | h | Albañil especializado en mampostería de obra civil. (mano de obra) | 0.269 | 17.17 | 4.619 |
| mo087 | h | Principiante de albañilería de obra civil. (mano de obra) | 0.143 | 11.01 | 1.574 |
| % | % | Herramientas | 2 % | 78.916 | 1.578 |
|  |  | Costes directos |  |  | 80.494 |

Residuos:
- colocación: mt10hmf100anc; factor de residuo 0.00145586
- colocación: mt01arg005a Arena de cantera, para mortero preparado en obra; factor de residuo 0.00501329
- colocación: mt08cem000h Cemento gris en sacos; factor de residuo 0.0063
- colocación: mt52alc010f; factor de residuo 0.0084

## Recursos

**mt10hmf100anc** m³ Concreto simple f'c=210 kg/cm² (3000 psi)
Datos técnicos: Coste energético 1840.000 MJ; Emisión de CO2 230.000 kg; Código LER 17 01 01; Masa del elemento 2300 kg; Volumen 1.533333 m3

**mt08aaa010a** m³ Agua
Datos técnicos: Coste energético 60.000 MJ; Emisión de CO2 30.000 kg

**mt01arg005a** t Arena de cantera, para mortero preparado en obra
Datos técnicos: Coste energético 75.000 MJ; Emisión de CO2 4.000 kg; Código LER 01 04 08; Masa del elemento 1000 kg; Volumen 0.666667 m3

**mt08cem000h** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt52alc010f** Ud Conjunto de dos piezas prefabricadas de concreto para formación de borde de delimitación de alcorque redondo
Datos técnicos: Coste energético 5.299 MJ; Emisión de CO2 19.806 kg; Código LER 17 01 01; Masa del elemento 132 kg; Volumen 0.088 m3
Residuos:
- embalaje: re170201 Madera; rendimiento 0.007 kg
- embalaje: re170203 Plástico; rendimiento 0.004 kg
