# Toma de tierra independiente para instalación provisional de obra

- Propiedad del archivo: CYPE Ingenieros S.A.
- Formato: FIEBDC-3/2016
- Programa: Generador de precios de la construcción. CYPE Ingenieros, S.A.
- Fecha: 28/05/2024
- Ámbito geográfico: Panamá
- Divisa: USD
- Costes indirectos: 3 %
- Gastos generales: 13 %
- Beneficio industrial: 6 %
- IVA: 13 %

## Y Seguridad y salud ocupacional ocupacional

### YC Sistemas de protección colectiva

#### YCS Protección eléctrica

**YCS030** Ud Toma de tierra independiente para instalación provisional de obra.
Toma de tierra independiente, para instalación provisional de obra, compuesta por pica de acero cobreado de 2 m de longitud, hincada en el terreno, conectada a puente para comprobación, dentro de una caja eléctrica de registro de polipropileno de 30x30 cm, previa excavación con medios mecánicos y posterior relleno del trasdós con material granular. Incluso grapa abarcón para la conexión del electrodo con la línea de enlace y aditivos para disminuir la resistividad del terreno.
Criterio de medición de proyecto: Número de unidades previstas, según Estudio o Estudio Básico de Seguridad y Salud.
Criterio de medición de obra: Se medirá el número de unidades realmente ejecutadas según especificaciones de Estudio o Estudio Básico de Seguridad y Salud.

| Código | Ud | Descripción | Rendimiento | Precio | Importe |
|---|---|---|---|---|---|
| mt35tte010b | Ud | Electrodo para red de toma de tierra cobreado con 300 µm, fabricado en acero, de 15 mm de diámetro y 2 m de longitud. (material) | 1 | 25.62 | 25.620 |
| mt35ttc010b | m | Conductor de cobre desnudo, de 35 mm². (material) | 0.25 | 4 | 1.000 |
| mt35tta040 | Ud | Grapa abarcón para conexión de pica. (material) | 1 | 1.42 | 1.420 |
| mt35tta010 | Ud | Caja eléctrica de polipropileno para toma de tierra, de 300x300 mm, con tapa de registro. (material) | 1 | 105.35 | 105.350 |
| mt35tta030 | Ud | Puente para comprobación de puesta a tierra de la instalación eléctrica. (material) | 1 | 65.49 | 65.490 |
| mt35tta060 | Ud | Saco de 5 kg de sales minerales para la mejora de la conductividad de puestas a tierra. (material) | 0.333 | 4.99 | 1.662 |
| mt35www020 | Ud | Material auxiliar para instalaciones de toma de tierra. (material) | 1 | 1.63 | 1.630 |
| mq01ret020b | h | Retrocargadora sobre neumáticos, de 70 kW. (maquinaria) | 0.003 | 48.32 | 0.145 |
| mo119 | h | Oficial 1ª Seguridad y Salud. (mano de obra) | 0.28 | 17.17 | 4.808 |
| mo120 | h | Peón Seguridad y Salud. (mano de obra) | 0.293 | 10.59 | 3.103 |
| % | % | Herramientas | 2 % | 210.228 | 4.205 |
|  |  | Costes directos |  |  | 214.433 |

Residuos:
- colocación: mt35ttc010b Conductor de cobre desnudo, de 35 mm²; factor de residuo 0.0141669
- colocación: mt35tta040 Grapa abarcón para conexión de pica; factor de residuo 0.048
- excavación: ruo170504 Tierra y piedras distintas de las especificadas en el código 17 05 03. (componente de residuo); rendimiento 90.921 kg; Código LER 17 05 04; Masa del elemento 1 kg; Volumen 0.000625 m3
- excavación: ruo170504 Tierra y piedras distintas de las especificadas en el código 17 05 03; rendimiento -28.8 kg

## Recursos

**mt35tte010b** Ud Electrodo para red de toma de tierra cobreado con 300 µm, fabricado en acero, de 15 mm de diámetro y 2 m de longitud
Datos técnicos: Coste energético 66.127 MJ; Emisión de CO2 6.231 kg
Residuos:
- embalaje: re150101 Envases de papel y cartón. (componente de residuo); rendimiento 0.09 kg; Código LER 15 01 01; Masa del elemento 1 kg; Volumen 0.001333 m3
- embalaje: re170203 Plástico. (componente de residuo); rendimiento 0.045 kg; Código LER 17 02 03; Masa del elemento 1 kg; Volumen 0.001667 m3

**mt35ttc010b** m Conductor de cobre desnudo, de 35 mm²
Datos técnicos: Coste energético 11.520 MJ; Emisión de CO2 0.281 kg; Código LER 17 04 11; Masa del elemento 0.3115 kg; Volumen 0.000208 m3
Residuos:
- embalaje: re150101 Envases de papel y cartón; rendimiento 0.071 kg

**mt35tta040** Ud Grapa abarcón para conexión de pica
Datos técnicos: Coste energético 33.867 MJ; Emisión de CO2 2.266 kg; Código LER 17 04 01; Masa del elemento 0.19 kg; Volumen 0.000127 m3
Residuos:
- embalaje: re170203 Plástico; rendimiento 0.005 kg

**mt35tta010** Ud Caja eléctrica de polipropileno para toma de tierra, de 300x300 mm, con tapa de registro
Datos técnicos: Coste energético 220.283 MJ; Emisión de CO2 6.958 kg
Residuos:
- embalaje: re150101 Envases de papel y cartón; rendimiento 0.072 kg
