# Dispensador de papel higiénico

- Propiedad del archivo: CYPE Ingenieros S.A.
- Formato: FIEBDC-3/2016
- Programa: Generador de precios de la construcción. CYPE Ingenieros, S.A.
- Fecha: 27/05/2024
- Ámbito geográfico: Panamá
- Divisa: USD
- Costes indirectos: 3 %
- Gastos generales: 13 %
- Beneficio industrial: 6 %
- IVA: 13 %

## S Señalización y equipamiento

### SM Baños

#### SME Dispensadores de papel

**SME010** Ud Dispensador de papel higiénico.
Portarrollos de papel higiénico, doméstico, empotrado, con caja de 135x70 mm y embellecedor de 155x165 mm, de acero inoxidable AISI 304.
Incluye: Replanteo. Colocación y fijación.
Criterio de medición de proyecto: Número de unidades previstas, según documentación gráfica de Proyecto.
Criterio de medición de obra: Se medirá el número de unidades realmente colocadas según especificaciones de Proyecto.

| Código | Ud | Descripción | Rendimiento | Precio | Importe |
|---|---|---|---|---|---|
| mt31abp054a | Ud | Portarrollos de papel higiénico, doméstico, para empotrar, con caja de 135x70 mm y embellecedor de 155x165 mm, de acero inoxidable AISI 304. (material) | 1 | 44.2 | 44.200 |
| mo107 | h | Principiante de plomería. (mano de obra) | 0.153 | 10.99 | 1.681 |
| % | % | Herramientas | 2 % | 45.881 | 0.918 |
|  |  | Costes directos |  |  | 46.799 |
