# Base de toma de corriente empotrada

- Propiedad del archivo: CYPE INGENIEROS, S.A.
- Formato: FIEBDC-3/2002
- Ámbito geográfico: Panamá
- Divisa: USD
- Costes indirectos: 3.00 %
- Gastos generales: 13.00 %
- Beneficio industrial: 6.00 %
- IVA: 13.00 %

## I Instalaciones

### IE Eléctricas

#### IEM Mecanismos

**IEM060** Ud Base de toma de corriente empotrada.
Base de toma de corriente bipolar (2P), gama media, intensidad asignada 16 A, tensión asignada 250 V, con tapa, de color blanco. Instalación empotrada.
Criterio de valoración económica: El precio no incluye la caja para mecanismo empotrado ni el marco embellecedor.
Incluye: Montaje, conexionado y comprobación de su correcto funcionamiento.
Criterio de medición de proyecto: Número de unidades previstas, según documentación gráfica de Proyecto.
Criterio de medición de obra: Se medirá el número de unidades realmente ejecutadas según especificaciones de Proyecto.

| Código | Ud | Descripción | Rendimiento | Precio | Importe |
|---|---|---|---|---|---|
| mt33gmg500a | Ud | Base de toma de corriente bipolar (2P), para empotrar, gama media, intensidad asignada 16 A, tensión asignada 250 V. (material) | 1.000 | 6.38 | 6.38 |
| mt33gmg505a | Ud | Tapa para base de toma de corriente bipolar (2P), gama media, de color blanco. (material) | 1.000 | 3.83 | 3.83 |
| mo003 | h | Instalador instalador electricista. (mano de obra) | 0.164 | 17.64 | 2.89 |
| % | % | Herramientas | 2 % | 13.10 | 0.26 |
|  |  | Costes directos |  |  | 13.36 |
