# Preparación de superficie de madera, para repintar

- Propiedad del archivo: CYPE INGENIEROS, S.A.
- Formato: FIEBDC-3/2002
- Ámbito geográfico: Panamá
- Divisa: USD
- Costes indirectos: 3.00 %
- Gastos generales: 13.00 %
- Beneficio industrial: 6.00 %
- IVA: 13.00 %

## R Revestimientos

### RY Preparaciones, protecciones, reparaciones y refuerzos de revestimientos

#### RYP Preparaciones

**RYP005** m² Preparación de superficie de madera, para repintar.
Preparación de superficie de madera, con capas de pintura en buen estado, mediante lavado de la superficie con agua y detergente para eliminar la grasa y lijado hasta eliminar la capa brillante, para proceder posteriormente a su repintado.
Incluye: Lavado con agua y detergente. Recogida y eliminación del agua de limpieza. Lijado de toda la superficie. Limpieza de la superficie.
Criterio de medición de proyecto: Superficie medida según documentación gráfica de Proyecto.
Criterio de medición de obra: Se medirá la superficie realmente ejecutada según especificaciones de Proyecto.

| Código | Ud | Descripción | Rendimiento | Precio | Importe |
|---|---|---|---|---|---|
| mt27tlr010 | l | Detergente para la limpieza de grasas. (material) | 0.100 | 3.48 | 0.35 |
| op00dec010 |  | Decapador. | 1.000 | 0.00 | 0.00 |
| op00cep010 |  | Garlopa. | 1.000 | 0.00 | 0.00 |
| mo076 | h | Principiante de pintor. (mano de obra) | 0.113 | 11.01 | 1.24 |
| % | % | Herramientas | 2 % | 1.59 | 0.03 |
|  |  | Costes directos |  |  | 1.62 |
