# Excavación para ensanchamiento de base de pilas

- Propiedad del archivo: CYPE INGENIEROS, S.A.
- Formato: FIEBDC-3/2002
- Ámbito geográfico: Panamá
- Divisa: USD
- Costes indirectos: 3.00 %
- Gastos generales: 13.00 %
- Beneficio industrial: 6.00 %
- IVA: 13.00 %

## A Acondicionamiento del terreno

### AD Movimiento de tierras en edificación

#### ADE Excavaciones

**ADE024** m³ Excavación para ensanchamiento de base de pilas.
Excavación para ensanchamiento de base de pilas, de entre 10 y 20 m de profundidad, en cualquier tipo de terreno, con medios mecánicos, y carga a camión.
Criterio de valoración económica: El precio no incluye el transporte de los materiales excavados.
Incluye: Replanteo general y fijación de los puntos y niveles de referencia. Excavación de la base, con extracción de las tierras. Carga a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq03poz020e | h | Equipo completo de perforación sobre grúa de 136 kW, para excavación de base de pila de entre 10 y 20 m de profundidad. (maquinaria) | 0.349 | 270.62 | 94.45 |
| mo113 | h | Peón de albañilería. (mano de obra) | 0.255 | 10.59 | 2.70 |
| % | % | Herramientas | 2 % | 97.15 | 1.94 |
|  |  | Costes directos |  |  | 99.09 |
