# Controlador de caudal de línea frigorífica

- Propiedad del archivo: CYPE INGENIEROS, S.A.
- Formato: FIEBDC-3/2002
- Ámbito geográfico: Panamá
- Costes indirectos: 3.00 %
- Gastos generales: 13.00 %
- Beneficio industrial: 6.00 %
- IVA: 13.00 %

## I Instalaciones

### IC Calefacción, climatización y agua caliente

#### ICW Sistema VRF (Mitsubishi Heavy Industries)

**ICW370** Ud Controlador de caudal de línea frigorífica, de 4 salidas para gas R-410A, sistema aire-aire multi-split con caudal variable de refrigerante y recuperación de calor, para un máximo de 16 unidades interiores funcionando en el mismo modo, modelo PFD1123X4-E "MITSUBISHI HEAVY INDUSTRIES".
Suministro e instalación de controlador de caudal de línea frigorífica, de 4 salidas para gas R-410A, sistema aire-aire multi-split con caudal variable de refrigerante y recuperación de calor, para un máximo de 16 unidades interiores funcionando en el mismo modo, modelo PFD1123X4-E "MITSUBISHI HEAVY INDUSTRIES", con una capacidad máxima de unidades interiores conectadas aguas abajo inferior a 44,8 kW (11,2 kW x 4), alimentación monofásica (230V/50Hz) desde la unidad interior o desde un circuito de alimentación independiente, con cable de 3 hilos y caja de relés para comunicación con la unidad interior. Totalmente montado y conexionado.
Incluye: Conexionado.
Criterio de medición de proyecto: Número de unidades previstas, según documentación gráfica de Proyecto.
Criterio de medición de obra: Se medirá el número de unidades realmente ejecutadas según especificaciones de Proyecto.

| Código | Ud | Descripción | Rendimiento | Precio | Importe |
|---|---|---|---|---|---|
| mt42mhi550D | Ud | Controlador de caudal de línea frigorífica, de 4 salidas para gas R-410A, sistema aire-aire multi-split con caudal variable de refrigerante y recuperación de calor, para un máximo de 16 unidades interiores funcionando en el mismo modo, modelo PFD1123X4-E "MITSUBISHI HEAVY INDUSTRIES", con una capacidad máxima de unidades interiores conectadas aguas abajo inferior a 44,8 kW (11,2 kW x 4), alimentación monofásica (230V/50Hz) desde la unidad interior o desde un circuito de alimentación independiente, con cable de 3 hilos y caja de relés para comunicación con la unidad interior. (material) | 1.000 | 5581.51 | 5581.51 |
| mo004 | h | Instalador de climatización. (mano de obra) | 0.520 | 10.00 | 5.20 |
| mo102 | h | Principiante de instalador de climatización. (mano de obra) | 0.520 | 6.35 | 3.30 |
| % | % | Costes directos complementarios | 2 % | 5590.01 | 111.80 |
|  |  | Costes directos |  |  | 5701.81 |
