# Relleno y nivelación de la superficie de un elemento estructural de concreto endurecido, con 5 mm de espesor de mortero fluido, para uso general

- Propiedad del archivo: CYPE INGENIEROS, S.A.
- Formato: FIEBDC-3/2002
- Ámbito geográfico: Panamá
- Costes indirectos: 3.00 %
- Gastos generales: 13.00 %
- Beneficio industrial: 6.00 %
- IVA: 13.00 %

## E Estructuras

### EH Concreto armado

#### EHZ Refuerzos y anclajes

**EHZ500** m² Relleno y nivelación de la superficie de un elemento estructural de concreto endurecido, con 5 mm de espesor de mortero fluido, para uso general.
Formación de relleno y nivelación de 5 mm de espesor con mortero fluido, para uso general, sobre la superficie de un elemento estructural de concreto endurecido. Incluso p/p de replanteo, limpieza de la superficie soporte, preparación de la mezcla, vertido y curado del mortero.
Incluye: Replanteo. Limpieza de la superficie soporte. Preparación de la mezcla. Vertido de la capa de mortero. Curado del mortero. Limpieza de los restos generados.
Criterio de medición de proyecto: Superficie medida según documentación gráfica de Proyecto.
Criterio de medición de obra: Se medirá la superficie realmente ejecutada según especificaciones de Proyecto.

| Código | Ud | Descripción | Rendimiento | Precio | Importe |
|---|---|---|---|---|---|
| mt09reh360c | kg | Mortero fluido, para uso general, para anclajes y rellenos de 5 a 50 mm de espesor. (material) | 11.000 | 0.41 | 4.51 |
| mt08aaa010a | m³ | Agua. (material) | 0.010 | 1.20 | 0.01 |
| mo019 | h | Albañil. (mano de obra) | 0.303 | 9.67 | 2.93 |
| mo111 | h | Peón de albañilería. (mano de obra) | 0.303 | 6.11 | 1.85 |
| % | % | Costes directos complementarios | 2 % | 9.30 | 0.19 |
|  |  | Costes directos |  |  | 9.49 |
