# Desmontaje de caldera eléctrica

- Propiedad del archivo: CYPE INGENIEROS, S.A.
- Formato: FIEBDC-3/2002
- Ámbito geográfico: Panamá
- Costes indirectos: 3.00 %
- Gastos generales: 13.00 %
- Beneficio industrial: 6.00 %
- IVA: 13.00 %

## Z Rehabilitación energética

### ZC Calefacción, climatización y agua caliente

#### ZCD Desmontaje de equipo existente

**ZCD020** Ud Desmontaje de caldera eléctrica, de 200 kW de potencia calorífica máxima soportes de fijación y bancada metálica de apoyo, con medios manuales y mecánicos y carga mecánica de escombros sobre camión o contenedor.
Desmontaje de caldera eléctrica y sus componentes, de 200 kW de potencia calorífica máxima, con medios manuales y mecánicos, previa desconexión de las redes de suministro y desagüe, y obturación de las conducciones conectadas a los elementos. Incluso parte proporcional de desmontaje de accesorios soportes de fijación y bancada metálica de apoyo, limpieza, acopio, retirada y carga mecánica de escombros sobre camión o contenedor.
Incluye: Desconexión de las redes de suministro y desagüe. Desmontaje de la caldera y de sus componentes. Obturación de las conducciones conectadas al elemento. Retirada y acopio del material desmontado. Limpieza de los restos de obra. Carga mecánica del material desmontado y los restos de obra sobre camión o contenedor.
Criterio de medición de proyecto: Número de unidades previstas, según documentación gráfica de Proyecto.
Criterio de medición de obra: Se medirá el número de unidades realmente desmontadas según especificaciones de Proyecto.

| Código | Ud | Descripción | Rendimiento | Precio | Importe |
|---|---|---|---|---|---|
| mq04cag010a | h | Camión con grúa de hasta 6 t. (maquinaria) | 2.296 | 40.15 | 92.18 |
| mo004 | h | Instalador de calefacción. (mano de obra) | 2.464 | 7.09 | 17.47 |
| mo103 | h | Principiante de instalador de calefacción. (mano de obra) | 2.464 | 4.33 | 10.67 |
| mo113 | h | Peón de albañilería. (mano de obra) | 0.924 | 4.16 | 3.84 |
| % | % | Costes directos complementarios | 2 % | 124.16 | 2.48 |
|  |  | Costes directos |  |  | 126.64 |
