# Puerta principal de panel macizo decorado, realizado a base de espuma de PVC rígido y estructura celular uniforme, de una hoja proyectable, dimensiones 900x2100 mm, y premarco

- Propiedad del archivo: CYPE INGENIEROS, S.A.
- Formato: FIEBDC-3/2002
- Ámbito geográfico: Panamá
- Costes indirectos: 3.00 %
- Gastos generales: 13.00 %
- Beneficio industrial: 6.00 %
- IVA: 13.00 %

**LPC030** Ud Puerta principal de panel macizo decorado, realizado a base de espuma de PVC rígido y estructura celular uniforme, de una hoja proyectable, dimensiones 900x2100 mm, y premarco.
Suministro y montaje de puerta principal de panel macizo decorado, realizado a base de espuma de PVC rígido y estructura celular uniforme, de una hoja proyectable, dimensiones 900x2100 mm, color blanco, incluso premarco de acero galvanizado con garras de anclaje a obra, cerradura de seguridad, herrajes, espuma de poliuretano para relleno de la holgura entre marco y muro, sellado perimetral de juntas por medio de un cordón de silicona neutra y ajuste final en obra. Elaborada en taller, con clasificación a la permeabilidad al aire, a la estanqueidad al agua y a la resistencia a la carga del viento. Totalmente montada y probada.
Incluye: Colocación del premarco. Colocación de la puerta. Ajuste final de la hoja. Sellado de juntas perimetrales.
Criterio de medición de proyecto: Número de unidades previstas, según documentación gráfica de Proyecto.
Criterio de medición de obra: Se medirá el número de unidades realmente ejecutadas según especificaciones de Proyecto.

| Código | Ud | Descripción | Rendimiento | Precio | Importe |
|---|---|---|---|---|---|
| mt24paa010aa | Ud | Puerta principal de panel macizo decorado, realizado a base de espuma de PVC rígido y estructura celular uniforme, de una hoja proyectable, dimensiones 900x2100 mm, color blanco. (material) | 1.000 | 1001.26 | 1001.26 |
| mt26pec015b | Ud | Premarco de acero galvanizado, para puerta principal de PVC de una hoja, con garras de anclaje a obra. (material) | 1.000 | 65.89 | 65.89 |
| mt13blw110a | Ud | Aerosol con 750 cm³ de espuma de poliuretano, de 25 kg/m³ de densidad, 150% de expansión, 18 N/cm² de resistencia a tracción y 20 N/cm² de resistencia a flexión, conductividad térmica 0,04 W/(mK), estable de -40°C a 100°C; aplicable con pistola. (material) | 0.100 | 12.12 | 1.21 |
| mt15sja100 | Ud | Cartucho de masilla de silicona neutra. (material) | 0.200 | 4.12 | 0.82 |
| mo020 | h | Albañil especializado en mampostería. (mano de obra) | 0.593 | 7.28 | 4.32 |
| mo113 | h | Peón de albañilería. (mano de obra) | 0.593 | 4.41 | 2.62 |
| mo018 | h | Cerrajero. (mano de obra) | 0.593 | 7.39 | 4.38 |
| mo059 | h | Principiante de cerrajero. (mano de obra) | 0.297 | 4.61 | 1.37 |
| % | % | Herramientas | 2 % | 1081.87 | 21.64 |
|  |  | Costes directos |  |  | 1103.51 |
