# Caja eléctrica de paso, prefabricada de PVC, registrable, con un cuerpo de Ø 250 mm, tres entradas (dos de Ø 110 mm y una de Ø 160 mm) y una salida de Ø 160 mm

- Propiedad del archivo: CYPE INGENIEROS, S.A.
- Formato: FIEBDC-3/2002
- Ámbito geográfico: Panamá
- Costes indirectos: 3.00 %
- Gastos generales: 13.00 %
- Beneficio industrial: 6.00 %
- IVA: 13.00 %

## I Instalaciones

### IU Urbanas

#### IUS Redes de sistema sanitario

**IUS075** Ud Caja eléctrica de paso, prefabricada de PVC, registrable, con un cuerpo de Ø 250 mm, tres entradas (dos de Ø 110 mm y una de Ø 160 mm) y una salida de Ø 160 mm.
Suministro y montaje de caja eléctrica de paso enterrada, con un cuerpo de Ø 250 mm, tres entradas (dos de Ø 110 mm y una de Ø 160 mm) y una salida de Ø 160 mm, prefabricada de PVC sobre losa sobre relleno de concreto masivo f'c=210 kg/cm² (21 MPa), clase de exposición F0 S0 P0 C0, tamaño máximo del agregado 19 mm, consistencia blanda de 15 cm de espesor, con tapa prefabricada de PVC y cierre hermético al paso de los olores mefíticos. Incluso conexiones de conducciones y remates. Totalmente montada, conexionada y probada.
Incluye: Replanteo de la caja eléctrica. Eliminación de las tierras sueltas del fondo de la excavación. Vertido y compactación del concreto en formación de losa sobre relleno. Colocación de la caja eléctrica prefabricada. Formación de agujeros para conexionado de tubos. Empalme y rejuntado de los colectores a la caja eléctrica. Colocación de la tapa y los accesorios. Eliminación de restos, limpieza final y retirada de escombros. Carga de escombros sobre camión o contenedor.
Criterio de medición de proyecto: Número de unidades previstas, según documentación gráfica de Proyecto.
Criterio de medición de obra: Se medirá el número de unidades realmente ejecutadas según especificaciones de Proyecto.

| Código | Ud | Descripción | Rendimiento | Precio | Importe |
|---|---|---|---|---|---|
| mt10hmf050akb | m³ | Concreto masivo f'c=210 kg/cm² (21 MPa), clase de exposición F0 S0 P0 C0, tamaño máximo del agregado 19 mm, consistencia blanda, preparado en concretera, según ACI 318-08. (material) | 0.045 | 100.83 | 4.54 |
| mt11avg010a | Ud | Sistema modular de elementos de PVC, para realización de caja eléctrica de paso, con un cuerpo de Ø 250 mm, tres entradas (dos de Ø 110 mm y una de Ø 160 mm) y una salida de Ø 160 mm. (material) | 1.000 | 125.16 | 125.16 |
| au00auh020 |  | Canaleta para vertido del concreto. | 1.000 | 0.00 | 0.00 |
| au00auh040 |  | Vibrador de concreto, eléctrico. | 1.000 | 0.00 | 0.00 |
| mo040 | h | Albañil de obra civil. (mano de obra) | 0.559 | 9.67 | 5.41 |
| mo085 | h | Principiante de albañilería de obra civil. (mano de obra) | 0.413 | 6.36 | 2.63 |
| % | % | Costes directos complementarios | 2 % | 137.74 | 2.75 |
|  |  | Costes directos |  |  | 140.49 |
