# Tragante en calzada con poceta de clapeta, construido con concreto, de 25x45x80 cm

- Propiedad del archivo: CYPE INGENIEROS, S.A.
- Formato: FIEBDC-3/2002
- Ámbito geográfico: Panamá
- Divisa: USD
- Costes indirectos: 3.00 %
- Gastos generales: 13.00 %
- Beneficio industrial: 6.00 %
- IVA: 13.00 %

## I Instalaciones

### IU Urbanas

#### IUS Redes de sistema sanitario

**IUS090** Ud Tragante en calzada con poceta de clapeta, construido con concreto, de 25x45x80 cm.
Formación de tragante en calzada construido con concreto simple f'c=210 kg/cm² (3000 psi), clase de exposición F0 S0 P0 C0, tamaño máximo del agregado 25 mm (1" ASTM Nº 57), consistencia plástica, de 25x45x80 cm, realizado sobre cama de asiento de material granular de 20 cm de espesor, con poceta prefabricada de poliuretano de 45x23x40 cm incluida la clapeta de aluminio anodizado de 13,5x13,5 cm y rejilla de fundición dúctil normalizada, carga de rotura 250 kN, compatible con superficies de adoquín, concreto o asfalto en caliente, proyectable y de seguridad, con marco de fundición del mismo tipo, enrasada al pavimento. Incluso colocación y retirada de cimbra recuperable de lámina metálica. Totalmente instalado y conexionado a la red general de desagüe, incluyendo el relleno del trasdós con material granular y sin incluir la excavación.
Incluye: Replanteo y trazado del tragante en planta y alzado. Excavación. Eliminación de las tierras sueltas del fondo de la excavación. Formación de cama con material granular. Colocación de la cimbra. Vaciado y compactación del concreto en formación de poceta. Retirada de la cimbra. Colocación de la poceta prefabricada. Empalme y rejuntado del tragante al colector. Relleno del trasdós. Colocación del marco y la rejilla.
Criterio de medición de proyecto: Número de unidades previstas, según documentación gráfica de Proyecto.
Criterio de medición de obra: Se medirá el número de unidades realmente ejecutadas según especificaciones de Proyecto.

| Código | Ud | Descripción | Rendimiento | Precio | Importe |
|---|---|---|---|---|---|
| mt01arr010c | t | Grava de cantera, de 60 a 90 mm de diámetro. (material) | 0.083 | 9.46 | 0.79 |
| mt08epr040 | Ud | Cimbra recuperable de lámina metálica para formación de tragante de sección rectangular. (material) | 0.100 | 247.28 | 24.73 |
| mt10hmf100anc | m³ | Concreto simple f'c=210 kg/cm² (3000 psi), clase de exposición F0 S0 P0 C0, tamaño máximo del agregado 25 mm (1" ASTM Nº 57), consistencia plástica, premezclado, según ACI 318. (material) | 0.180 | 120.14 | 21.63 |
| mt04lma010b | Ud | Ladrillo cerámico macizo de elaboración mecánica para revestir, 25x12x5 cm. (material) | 8.000 | 0.33 | 2.64 |
| mt08aaa010a | m³ | Agua. (material) | 0.006 | 2.03 | 0.01 |
| mt01arg005a | t | Arena de cantera, para mortero preparado en obra. (material) | 0.030 | 23.54 | 0.71 |
| mt08cem000h | kg | Cemento gris en sacos. (material) | 9.000 | 0.19 | 1.71 |
| mt08adt010 | kg | Aditivo hidrófugo para impermeabilización de morteros u concretos. (material) | 0.180 | 1.62 | 0.29 |
| mt11poc010 | Ud | Poceta prefabricada de poliuretano de 45x23x40 cm, incluso clapeta de aluminio anodizado de 13,5x13,5 cm. (material) | 1.000 | 148.57 | 148.57 |
| mt11rej010e | Ud | Marco y rejilla de fundición dúctil, carga de rotura 250 kN, proyectable y provista de cadena de seguridad, de 450x250 mm, para tragante, incluso revestimiento de pintura bituminosa y relieves antideslizantes en la parte superior. (material) | 1.000 | 50.40 | 50.40 |
| mt01arr010a | t | Grava de cantera, de 19 a 25 mm de diámetro. (material) | 0.516 | 9.46 | 4.88 |
| mq06hor010 | h | Concretera. (maquinaria) | 0.015 | 1.80 | 0.03 |
| au00auh020 |  | Canaleta para vaciado del concreto. | 1.000 | 0.00 | 0.00 |
| au00auh040 |  | Vibrador de concreto, eléctrico. | 1.000 | 0.00 | 0.00 |
| mo041 | h | Albañil especializado en mampostería de obra civil. (mano de obra) | 1.678 | 8.23 | 13.81 |
| mo087 | h | Principiante de albañilería de obra civil. (mano de obra) | 1.857 | 5.20 | 9.66 |
| % | % | Herramientas | 2 % | 279.86 | 5.60 |
|  |  | Costes directos |  |  | 285.46 |
