# Enchapado de paramentos de hasta 3 m de altura, con piedra irregular de cuarcita, de entre 3 y 4 cm de espesor, recibida con mortero de cemento blanco BL-II/A-L 42,5 R M-5

- Propiedad del archivo: CYPE INGENIEROS, S.A.
- Formato: FIEBDC-3/2002
- Ámbito geográfico: Panamá
- Costes indirectos: 3.00 %
- Gastos generales: 13.00 %
- Beneficio industrial: 6.00 %
- IVA: 13.00 %

## R Revestimientos

### RC Enchapados

#### RCP Piedras naturales

**RCP012** m² Enchapado de paramentos de hasta 3 m de altura, con piedra irregular de cuarcita, de entre 3 y 4 cm de espesor, recibida con mortero de cemento blanco BL-II/A-L 42,5 R M-5.
Suministro y colocación de enchapado en paramento vertical, de hasta 3 m de altura, con piedra irregular de cuarcita, de entre 3 y 4 cm de espesor, acabado natural, recibida con mortero de cemento blanco BL-II/A-L 42,5 R M-5 y rejuntado con el mismo material. Incluso parte proporcional de preparación previa de las piedras y del paramento soporte y limpieza final.
Incluye: Preparación de la superficie soporte. Preparación de las piezas. Colocación de las piezas. Rejuntado. Limpieza.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19cir010f | m² | Piedra irregular de cuarcita, de entre 3 y 4 cm de espesor, acabado natural. (material) | 1.000 | 39.47 | 39.47 |
| mt09mob010a | m³ | Mortero de cemento blanco BL-II/A-L 42,5 R, tipo M-5, confeccionado en obra con 250 kg/m³ de cemento y una proporción en volumen 1/6. (material) | 0.030 | 86.70 | 2.60 |
| op00sie030 |  | Sierra de disco de diamante, para mesa de trabajo, de corte húmedo. | 1.000 | 0.00 | 0.00 |
| op00tal010 |  | Taladro. | 1.000 | 0.00 | 0.00 |
| mo022 | h | Colocador de piedra natural. (mano de obra) | 1.340 | 6.86 | 9.19 |
| mo060 | h | Principiante de colocador de piedra natural. (mano de obra) | 1.340 | 4.33 | 5.80 |
| % | % | Costes directos complementarios | 2 % | 57.06 | 1.14 |
|  |  | Costes directos |  |  | 58.20 |
