# Sistema provisional de protección de hueco frontal de elevador

- Propiedad del archivo: CYPE INGENIEROS, S.A.
- Formato: FIEBDC-3/2002
- Ámbito geográfico: Panamá
- Divisa: USD
- Costes indirectos: 3.00 %
- Gastos generales: 13.00 %
- Beneficio industrial: 6.00 %
- IVA: 13.00 %

## Y Seguridad y salud ocupacional ocupacional

### YC Sistemas de protección colectiva

#### YCK Protección de huecos verticales

**YCK030** Ud Sistema provisional de protección de hueco frontal de elevador.
Sistema provisional de protección de hueco frontal de elevador de 1,1 m de altura, formado por: travesaño principal de tubo de acero de 25 mm de diámetro y 2500 mm de longitud, amortizable en 150 usos; travesaño intermedio de tubo de acero de 25 mm de diámetro y 2500 mm de longitud, amortizable en 150 usos; zócalo de tabloncillo de madera de pino de 15x5,2 cm, amortizable en 4 usos; pletinas de acero laminado para la inmovilización de los componentes de la protección, de 20x4 mm, colocadas en el paramento vertical ya ejecutado del elevador y tapones protectores de PVC, tipo seta, amortizables en 25 usos.
Criterio de medición de proyecto: Número de unidades previstas, según Estudio o Estudio Básico de Seguridad y Salud.
Criterio de medición de obra: Se medirá el número de unidades realmente colocadas según especificaciones de Estudio o Estudio Básico de Seguridad y Salud.

| Código | Ud | Descripción | Rendimiento | Precio | Importe |
|---|---|---|---|---|---|
| mt50spb050a | Ud | Travesaño para guardacuerpos matrizada, de tubo de acero pintado al horno en epoxi-poliéster, de 25 mm de diámetro y 2500 mm de longitud. (material) | 0.013 | 9.41 | 0.12 |
| mt50spa050g | m³ | Tabloncillo de madera de pino, dimensiones 15x5,2 cm. (material) | 0.005 | 579.36 | 2.90 |
| mt07ala111ba | m | Pletina de acero laminado S275JR, en perfil plano laminado en caliente, de 20x4 mm, para aplicaciones estructurales. (material) | 0.900 | 2.17 | 1.95 |
| mt50spr045 | Ud | Tapón protector de PVC, tipo seta, de color rojo, para protección de los extremos de las armaduras. (material) | 0.160 | 0.15 | 0.02 |
| mo119 | h | Oficial 1ª Seguridad y Salud. (mano de obra) | 0.168 | 17.17 | 2.88 |
| mo120 | h | Peón Seguridad y Salud. (mano de obra) | 0.168 | 10.59 | 1.78 |
| % | % | Herramientas | 2 % | 9.65 | 0.19 |
|  |  | Costes directos |  |  | 9.84 |
