# Demolición de zócalo prefabricado de concreto de menos de 50 cm de altura, con medios manuales, y carga manual de escombros sobre camión o contenedor

- Propiedad del archivo: CYPE INGENIEROS, S.A.
- Formato: FIEBDC-3/2002
- Ámbito geográfico: Panamá
- Costes indirectos: 3.00 %
- Gastos generales: 13.00 %
- Beneficio industrial: 6.00 %
- IVA: 13.00 %

## D Demoliciones

### DF Fachadas

#### DFR Remates de exteriores

**DFR110** m Demolición de zócalo prefabricado de concreto de menos de 50 cm de altura, con medios manuales, y carga manual de escombros sobre camión o contenedor.
Demolición de zócalo de menos de 50 cm de altura formado por piezas prefabricadas de concreto situadas en la parte inferior del paramento vertical, con medios manuales, sin deteriorar los elementos constructivos contiguos. Incluso parte proporcional de limpieza, acopio, retirada y carga manual de escombros sobre camión o contenedor.
Incluye: Demolición de los elementos. Retirada y acopio de escombros. Limpieza de los restos de obra. Carga de escombros sobre camión o contenedor.
Criterio de medición de proyecto: Longitud medida según documentación gráfica de Proyecto.
Criterio de medición de obra: Se medirá la longitud realmente demolida según especificaciones de Proyecto.

| Código | Ud | Descripción | Rendimiento | Precio | Importe |
|---|---|---|---|---|---|
| mo019 | h | Albañil especializado en mampostería. (mano de obra) | 0.106 | 9.67 | 1.03 |
| mo111 | h | Peón de albañilería. (mano de obra) | 0.106 | 6.11 | 0.65 |
| % | % | Costes directos complementarios | 2 % | 1.68 | 0.03 |
|  |  | Costes directos |  |  | 1.71 |
