# Desmontaje de vidrio insulado de 10+CA+4 mm fijado sobre carpintería, con medios manuales, y carga manual del material desmontado sobre camión o contenedor

- Propiedad del archivo: CYPE INGENIEROS, S.A.
- Formato: FIEBDC-3/2002
- Ámbito geográfico: Panamá
- Costes indirectos: 3.00 %
- Gastos generales: 13.00 %
- Beneficio industrial: 6.00 %
- IVA: 13.00 %

## D Demoliciones

### DF Fachadas

#### DFV Vidrios

**DFV010** m² Desmontaje de vidrio insulado de 10+CA+4 mm fijado sobre carpintería, con medios manuales, y carga manual del material desmontado sobre camión o contenedor.
Desmontaje con medios manuales de vidrio insulado de 10+CA+4 mm fijado sobre carpintería, acuñado mediante calzos y sellado continuo, sin deteriorar la carpintería a la que se sujeta. Incluso parte proporcional de limpieza, acopio, retirada y carga manual del material desmontado sobre camión o contenedor.
Incluye: Desmontaje de los elementos. Retirada y acopio del material desmontado. Limpieza de los restos de obra. Carga del material desmontado sobre camión o contenedor.
Criterio de medición de proyecto: Superficie medida según documentación gráfica de Proyecto.
Criterio de medición de obra: Se medirá la superficie realmente desmontada según especificaciones de Proyecto.

| Código | Ud | Descripción | Rendimiento | Precio | Importe |
|---|---|---|---|---|---|
| mo054 | h | Vidriero. (mano de obra) | 0.149 | 10.45 | 1.56 |
| mo108 | h | Principiante de vidriero. (mano de obra) | 0.149 | 6.87 | 1.02 |
| % | % | Costes directos complementarios | 2 % | 2.58 | 0.05 |
|  |  | Costes directos |  |  | 2.63 |
