# Levantado con recuperación del material de portón de madera con piezas de gran escuadría, hojas, marcos, molduras y herrajes de colgar, de cierre y de seguridad, con medios manuales

- Propiedad del archivo: CYPE INGENIEROS, S.A.
- Formato: FIEBDC-3/2002
- Ámbito geográfico: Panamá
- Costes indirectos: 3.00 %
- Gastos generales: 13.00 %
- Beneficio industrial: 6.00 %
- IVA: 13.00 %

## D Demoliciones

### DP Paredes y revestimientos de láminas

#### DPE Puertas principales

**DPE100** Ud Levantado con recuperación del material de portón de madera con piezas de gran escuadría, hojas, marcos, molduras y herrajes de colgar, de cierre y de seguridad, con medios manuales.
Levantado de portón de madera con piezas de gran escuadría, hojas, marcos, molduras y herrajes de colgar, de cierre y de seguridad, con medios manuales, sin deteriorar el paramento al que está sujeto, y recuperación del material para su posterior ubicación en otro emplazamiento. Incluso parte proporcional de limpieza, acopio, retirada y carga manual del material desmontado y de los restos de obra producidos durante los trabajos, sobre camión o contenedor.
Incluye: Desmontaje de los elementos. Acopio de los materiales a reutilizar. Limpieza de los restos de obra. Carga del material desmontado sobre camión o contenedor.
Criterio de medición de proyecto: Número de unidades previstas, según documentación gráfica de Proyecto.
Criterio de medición de obra: Se medirá el número de unidades realmente desmontadas según especificaciones de Proyecto.

| Código | Ud | Descripción | Rendimiento | Precio | Importe |
|---|---|---|---|---|---|
| mo016 | h | Carpintero. (mano de obra) | 2.075 | 9.85 | 20.44 |
| mo056 | h | Principiante de carpintero. (mano de obra) | 2.075 | 6.41 | 13.30 |
| % | % | Costes directos complementarios | 2 % | 33.74 | 0.67 |
|  |  | Costes directos |  |  | 34.41 |
