# Desmontaje de hoja de puerta interior de carpintería metálica, con medios manuales y carga manual del material desmontado sobre camión o contenedor

- Propiedad del archivo: CYPE INGENIEROS, S.A.
- Formato: FIEBDC-3/2002
- Ámbito geográfico: Panamá
- Costes indirectos: 3.00 %
- Gastos generales: 13.00 %
- Beneficio industrial: 6.00 %
- IVA: 13.00 %

## D Demoliciones

### DP Paredes y revestimientos de láminas

#### DPP Puertas interiores

**DPP020** Ud Desmontaje de hoja de puerta interior de carpintería metálica, con medios manuales y carga manual del material desmontado sobre camión o contenedor.
Desmontaje de hoja de puerta interior de carpintería metálica, con medios manuales. Incluso parte proporcional de limpieza, acopio, retirada y carga manual del material desmontado sobre camión o contenedor.
Incluye: Desmontaje de los elementos. Retirada y acopio del material desmontado. Limpieza de los restos de obra. Carga del material desmontado sobre camión o contenedor.
Criterio de medición de proyecto: Número de unidades previstas, según documentación gráfica de Proyecto.
Criterio de medición de obra: Se medirá el número de unidades realmente desmontadas según especificaciones de Proyecto.

| Código | Ud | Descripción | Rendimiento | Precio | Importe |
|---|---|---|---|---|---|
| mo057 | h | Principiante de cerrajero. (mano de obra) | 0.176 | 6.39 | 1.12 |
| % | % | Costes directos complementarios | 2 % | 1.12 | 0.02 |
|  |  | Costes directos |  |  | 1.14 |
