# Demolición de trasdosado autoportante de una lámina de yeso, arriostrado a paramento vertical interior con maestras 60/27, con medios manuales, y carga manual de escombros sobre camión o contenedor

- Propiedad del archivo: CYPE INGENIEROS, S.A.
- Formato: FIEBDC-3/2002
- Ámbito geográfico: Panamá
- Costes indirectos: 3.00 %
- Gastos generales: 13.00 %
- Beneficio industrial: 6.00 %
- IVA: 13.00 %

## D Demoliciones

### DP Paredes y revestimientos de láminas

#### DPW Revestimientos de láminas

**DPW010** m² Demolición de trasdosado autoportante de una lámina de yeso, arriostrado a paramento vertical interior con maestras 60/27, con medios manuales, y carga manual de escombros sobre camión o contenedor.
Demolición de trasdosado autoportante de una lámina de yeso (15 mm), arriostrado a paramento vertical interior con maestras 60/27, de 42 mm de espesor total, con medios manuales, sin afectar a la estabilidad de los elementos constructivos contiguos. Incluso parte proporcional de demolición de sus revestimientos (azulejados, etc.), instalaciones empotradas y carpinterías, previo desmontaje de las hojas; desmontaje de maestras, limpieza, acopio, retirada y carga manual de escombros sobre camión o contenedor.
Incluye: Demolición del trasdosado autoportante y sus revestimientos. Fragmentación de los escombros en piezas manejables. Retirada y acopio de escombros. Limpieza de los restos de obra. Carga de escombros sobre camión o contenedor.
Criterio de medición de proyecto: Superficie medida según documentación gráfica de Proyecto.
Criterio de medición de obra: Se medirá la superficie realmente demolida según especificaciones de Proyecto.

| Código | Ud | Descripción | Rendimiento | Precio | Importe |
|---|---|---|---|---|---|
| mo111 | h | Peón de albañilería. (mano de obra) | 0.243 | 6.11 | 1.48 |
| % | % | Costes directos complementarios | 2 % | 1.48 | 0.03 |
|  |  | Costes directos |  |  | 1.51 |
