# Apertura de hueco en trasdosado directo de una lámina de yeso, atornillado a perfiles metálicos, con medios manuales, y carga manual de escombros sobre camión o contenedor

- Propiedad del archivo: CYPE INGENIEROS, S.A.
- Formato: FIEBDC-3/2002
- Ámbito geográfico: Panamá
- Costes indirectos: 3.00 %
- Gastos generales: 13.00 %
- Beneficio industrial: 6.00 %
- IVA: 13.00 %

## D Demoliciones

### DP Paredes y revestimientos de láminas

#### DPW Revestimientos de láminas

**DPW011** m² Apertura de hueco en trasdosado directo de una lámina de yeso, atornillado a perfiles metálicos, con medios manuales, y carga manual de escombros sobre camión o contenedor.
Apertura de hueco en trasdosado directo de una lámina de yeso (15 mm), atornillado a perfiles metálicos, de 30 mm de espesor total, con medios manuales, sin incluir montaje y desmontaje del apeo del hueco ni la colocación de dinteles, ni afectar a la estabilidad de la pared interior o de los elementos constructivos contiguos. Incluso parte proporcional de corte previo con amoladora angular equipada con disco de corte, demolición de sus revestimientos (azulejados, etc.), limpieza, acopio, retirada y carga manual de escombros sobre camión o contenedor.
Incluye: Replanteo del hueco en el paramento. Corte previo del contorno del hueco. Demolición del trasdosado directo y sus revestimientos. Fragmentación de los escombros en piezas manejables. Retirada y acopio de escombros. Limpieza de los restos de obra. Carga de escombros sobre camión o contenedor.
Criterio de medición de proyecto: Superficie medida según documentación gráfica de Proyecto.
Criterio de medición de obra: Se medirá la superficie realmente demolida según especificaciones de Proyecto.

| Código | Ud | Descripción | Rendimiento | Precio | Importe |
|---|---|---|---|---|---|
| op00amo010 |  | Amoladora o radial. | 1.000 | 0.00 | 0.00 |
| mo111 | h | Peón de albañilería. (mano de obra) | 0.348 | 6.11 | 2.13 |
| % | % | Costes directos complementarios | 2 % | 2.13 | 0.04 |
|  |  | Costes directos |  |  | 2.17 |
