# Levantado de enchapado de plaquetas prefabricadas de concreto colocadas con mortero, con medios manuales, y carga manual de escombros sobre camión o contenedor

- Propiedad del archivo: CYPE INGENIEROS, S.A.
- Formato: FIEBDC-3/2002
- Ámbito geográfico: Panamá
- Costes indirectos: 3.00 %
- Gastos generales: 13.00 %
- Beneficio industrial: 6.00 %
- IVA: 13.00 %

## D Demoliciones

### DR Revestimientos y trasdosados

#### DRC Enchapados

**DRC010** m² Levantado de enchapado de plaquetas prefabricadas de concreto colocadas con mortero, con medios manuales, y carga manual de escombros sobre camión o contenedor.
Levantado de enchapado de plaquetas prefabricadas de concreto colocadas con mortero, con medios manuales, sin demoler ni deteriorar la capa base de mortero, que quedará al descubierto y preparada para su posterior revestimiento. Incluso parte proporcional de limpieza, acopio, retirada y carga manual de escombros sobre camión o contenedor.
Incluye: Levantado manual del enchapado. Retirada y acopio del material levantado. Limpieza de los restos de obra. Carga del material levantado y restos de obra sobre camión o contenedor.
Criterio de medición de proyecto: Superficie medida según documentación gráfica de Proyecto.
Criterio de medición de obra: Se medirá la superficie realmente desmontada según especificaciones de Proyecto.

| Código | Ud | Descripción | Rendimiento | Precio | Importe |
|---|---|---|---|---|---|
| mo113 | h | Peón de albañilería. (mano de obra) | 0.520 | 4.41 | 2.29 |
| % | % | Herramientas | 2 % | 2.29 | 0.05 |
|  |  | Costes directos |  |  | 2.34 |
