# Entablado base de tablero estructural de madera, de 38 mm de espesor, colocado con fijaciones mecánicas

- Propiedad del archivo: CYPE INGENIEROS, S.A.
- Formato: FIEBDC-3/2002
- Ámbito geográfico: Panamá
- Costes indirectos: 3.00 %
- Gastos generales: 13.00 %
- Beneficio industrial: 6.00 %
- IVA: 13.00 %

## E Estructuras

### EM Madera

#### EMT Entablados

**EMT010** m² Entablado base de tablero estructural de madera, de 38 mm de espesor, colocado con fijaciones mecánicas.
Suministro y colocación de entablado base de tablero estructural de madera para uso en ambiente seco, de 2400x600 mm y 38 mm de espesor, machihembrado en dos de sus cantos, colocado con clavos de acero galvanizado. Incluso parte proporcional de cortes y refuerzo de cantos con tornillos.
Incluye: Replanteo de las piezas. Clavado de las piezas al soporte base.
Criterio de medición de proyecto: Superficie medida según documentación gráfica de Proyecto.
Criterio de medición de obra: Se medirá la superficie realmente ejecutada según especificaciones de Proyecto.

| Código | Ud | Descripción | Rendimiento | Precio | Importe |
|---|---|---|---|---|---|
| mt08eff020f | m² | Tablero estructural de madera para uso en ambiente seco, de 2400x600 mm y 38 mm de espesor, machihembrado en dos de sus cantos. (material) | 1.050 | 16.30 | 17.12 |
| mt50spa101 | kg | Clavos de acero. (material) | 0.150 | 1.54 | 0.23 |
| op00cla010 |  | Clavadora neumática. | 1.000 | 0.00 | 0.00 |
| op00cep010 |  | Garlopa. | 1.000 | 0.00 | 0.00 |
| op00cor050 |  | Cortadora manual de madera, de disco. | 1.000 | 0.00 | 0.00 |
| mo048 | h | Carpintero especializado en estructuras de madera. (mano de obra) | 0.169 | 7.64 | 1.29 |
| mo095 | h | Principiante de carpintero especializado en estructuras de madera. (mano de obra) | 0.084 | 4.83 | 0.41 |
| % | % | Herramientas | 2 % | 19.05 | 0.38 |
|  |  | Costes directos |  |  | 19.43 |
