# Entrevigado para base de pavimento

- Propiedad del archivo: CYPE INGENIEROS, S.A.
- Formato: FIEBDC-3/2002
- Ámbito geográfico: Panamá
- Divisa: USD
- Costes indirectos: 3.00 %
- Gastos generales: 13.00 %
- Beneficio industrial: 6.00 %
- IVA: 13.00 %

## E Estructuras

### EM Madera

#### EMT Entablados y entrevigados

**EMT050** m² Entrevigado para base de pavimento, de panel sándwich machihembrado en las cuatro caras, compuesto de: cara exterior de lámina de yeso reforzado con fibras, de 12 mm de espesor, núcleo aislante de espuma de poliestireno extruido de 160 mm de espesor y cara interior de lámina de yeso reforzado con fibras, de 12 mm de espesor, transmitancia térmica 0,215 W/(m²K), fijado con tornillos autorroscantes de cabeza avellanada, de acero galvanizado. Incluso sellador adhesivo, para el sellado de juntas entre paneles.
Entrevigado para base de pavimento, de panel sándwich machihembrado en las cuatro caras, compuesto de: cara exterior de lámina de yeso reforzado con fibras, de 12 mm de espesor, núcleo aislante de espuma de poliestireno extruido de 160 mm de espesor y cara interior de lámina de yeso reforzado con fibras, de 12 mm de espesor, transmitancia térmica 0,215 W/(m²K), fijado con tornillos autorroscantes de cabeza avellanada, de acero galvanizado. Incluso sellador adhesivo, para el sellado de juntas entre paneles.
Incluye: Replanteo y corte de los paneles. Colocación y fijación del panel sándwich.
Criterio de medición de proyecto: Superficie medida según documentación gráfica de Proyecto.
Criterio de medición de obra: Se medirá la superficie realmente ejecutada según especificaciones de Proyecto.

| Código | Ud | Descripción | Rendimiento | Precio | Importe |
|---|---|---|---|---|---|
| mt13pst040mh | m² | Panel sándwich machihembrado en las cuatro caras, compuesto de: cara exterior de lámina de yeso reforzado con fibras, de 12 mm de espesor, núcleo aislante de espuma de poliestireno extruido de 160 mm de espesor y cara interior de lámina de yeso reforzado con fibras, de 12 mm de espesor, transmitancia térmica 0,215 W/(m²K). (material) | 1.050 | 97.53 | 102.41 |
| mt13pst100h | Ud | Tornillo autorroscante de cabeza avellanada, de acero galvanizado, de 6 mm de diámetro y 220 mm de longitud. (material) | 7.000 | 1.00 | 7.00 |
| mt13pst050a | Ud | Cartucho de 310 ml de sellador adhesivo a base de polímeros acrílicos en dispersión acuosa, color azul claro. (material) | 0.240 | 9.75 | 2.34 |
| mo054 | h | Montador de aislamientos. (mano de obra) | 0.207 | 13.32 | 2.76 |
| mo101 | h | Principiante de montador de aislamientos. (mano de obra) | 0.207 | 8.24 | 1.71 |
| % | % | Herramientas | 2 % | 116.22 | 2.32 |
|  |  | Costes directos |  |  | 118.54 |
