# Cerramiento de hueco de elevador con láminas de yeso mediante el sistema Placo Fire EI 180 "PLACO"

- Propiedad del archivo: CYPE INGENIEROS, S.A.
- Formato: FIEBDC-3/2002
- Ámbito geográfico: Panamá
- Divisa: USD
- Costes indirectos: 3.00 %
- Gastos generales: 13.00 %
- Beneficio industrial: 6.00 %
- IVA: 13.00 %

## F Fachadas y paredes

### FB Paredes interiores de entramado autoportante

#### FBY De láminas de yeso

**FBY080** m² Cerramiento de hueco de elevador con láminas de yeso mediante el sistema Placo Fire EI 180 "PLACO", de pared interior múltiple (19+41+15+15+15+15)/600 LM - (1 Coreboard, 1 PV Acustiver y 4 Placoflam PPF 15), con una resistencia al fuego de 180 minutos; aislamiento acústico mediante panel flexible de lana mineral, PV Acustiver "PLACO", de 45 mm de espesor, colocado en el alma; 120 mm de espesor total.
Cerramiento de hueco de elevador con láminas de yeso mediante el sistema Placo Fire EI 180 "PLACO" de pared interior múltiple, con una resistencia al fuego de 180 minutos, de 4,50 m de altura máxima y 120 mm de espesor total, con nivel de calidad del acabado estándar (Q2), formado por una estructura simple, de perfiles de lámina de acero galvanizado de 60 mm de anchura, a base de canales (elementos horizontales) 62SC55, 62C50 y 62J70, montantes (elementos verticales) 60I70, separados 600 mm entre sí y perfiles de fijación G102, para recibir un total de 5 láminas de yeso: una placa Coreboard en una cara y cuatro placas cortafuegos (PPF) en la otra cara, banda cortafuegos Firestrip, colocada sobre el canal superior, sellador Sealant, aplicado sobre el perímetro de la estructura; aislamiento acústico mediante panel flexible de lana mineral, PV Acustiver "PLACO", no revestido, de 45 mm de espesor, resistencia térmica 1,25 m²K/W, conductividad térmica 0,036 W/(mK), colocado en el alma. Incluso banda desolidarizadora; fijaciones para el anclaje de canales y montantes metálicos; tornillería para la fijación de las placas; pasta y cinta para el tratamiento de juntas.
Incluye: Replanteo y trazado en la losa inferior y en el superior de los paredes interiores a realizar. Colocación y fijación de los canales. Colocación y fijación de los montantes sobre los elementos horizontales. Corte de las placas. Montaje de la placa interior. Colocación, sobre los montantes, de los perfiles de fijación. Colocación de refuerzos locales. Aplicación de sellador sobre el perímetro de la estructura. Colocación de los paneles de lana mineral entre los montantes. Fijación de las placas para el cierre de la segunda cara del pared interior. Replanteo de las cajas para alojamiento de materiales eléctricos y de paso de instalaciones, y posterior perforación de las placas. Tratamiento de juntas. Recibido de las cajas para alojamiento de materiales eléctricos y de paso de instalaciones.
Criterio de medición de proyecto: Superficie medida según documentación gráfica de Proyecto, sin duplicar esquinas ni encuentros, deduciendo los huecos de superficie mayor de 8 m² y la mitad del hueco para los de superficie entre 5 y 8 m².
Criterio de medición de obra: Se medirá la superficie realmente ejecutada según especificaciones de Proyecto, sin duplicar esquinas ni encuentros, deduciendo los huecos de superficie mayor de 8 m² y la mitad del hueco para los de superficie entre 5 y 8 m².
Criterio de valoración económica: El precio incluye la resolución de encuentros y puntos singulares y las ayudas de albañilería para instalaciones.

| Código | Ud | Descripción | Rendimiento | Precio | Importe |
|---|---|---|---|---|---|
| mt12sap020a | m | Canal de perfil de acero galvanizado, 60SC55 "PLACO", fabricado mediante laminación en frío, 60x30 mm de sección y 0,6 mm de espesor. (material) | 0.510 | 3.08 | 1.57 |
| mt12sap020b | m | Canal de perfil de acero galvanizado, 62C50 "PLACO", fabricado mediante laminación en frío, 60x30 mm de sección y 0,5 mm de espesor. (material) | 0.260 | 2.73 | 0.71 |
| mt12sap020c | m | Canal de perfil de acero galvanizado, 62JC70 "PLACO", fabricado mediante laminación en frío, 62x70 mm de sección y 0,7 mm de espesor. (material) | 0.260 | 5.82 | 1.51 |
| mt12sap030a | m | Montante de perfil de acero galvanizado, 60I70 "PLACO", fabricado mediante laminación en frío, 60x38 mm de sección y 0,7 mm de espesor. (material) | 1.580 | 6.05 | 9.56 |
| mt12plj040a | m | Banda cortafuegos Firestrip "PLACO", suministrada en rollos de 3,6 m de longitud. (material) | 1.030 | 3.41 | 3.51 |
| mt12sap010a | m² | Lámina de yeso DFH1 / - 600 / 3000 / 19 / con los bordes longitudinales cuadrados, Coreboard "PLACO", formada por un alma de yeso de origen natural embutida e íntimamente ligada a dos láminas de cartón fuerte. (material) | 1.100 | 25.34 | 27.87 |
| mt12sap040a | m | Perfil de fijación de acero galvanizado, G102 "PLACO", fabricado mediante laminación en frío, 35x15 mm de sección y 0,4 mm de espesor. (material) | 3.500 | 1.31 | 4.59 |
| mt12sap050a | m | Perfil angular de acero galvanizado, GA3 "PLACO", fabricado mediante laminación en frío, 32x19 mm de sección y 0,7 mm de espesor. (material) | 0.260 | 2.26 | 0.59 |
| mt12sap060a | Ud | Cartucho de 930 cm³ de sellador, Sealant "PLACO", para el sellado de encuentros de los perfiles con los paramentos. (material) | 0.060 | 11.45 | 0.69 |
| mt16lvl010a | m² | Panel flexible de lana mineral, PV Acustiver "PLACO", no revestido, de 600 mm de anchura y 45 mm de espesor, resistencia térmica 1,18 m²K/W, conductividad térmica 0,038 W/(mK). (material) | 1.050 | 4.58 | 4.81 |
| mt12plk010gfocd | m² | Lámina de yeso DF / - 1200 / 2500 / 15 / con los bordes longitudinales afinados, Placoflam PPF 15 "PLACO", formada por un alma de yeso de origen natural embutida e íntimamente ligada a dos láminas de cartón fuerte, reforzada por la inclusión en la masa de fibra de vidrio de hilo corto no tejido para mejorar su cohesión a temperaturas altas. (material) | 4.310 | 10.72 | 46.20 |
| mt12plt010a | Ud | Tornillo autorroscante TTPC 25 "PLACO", con cabeza de trompeta, de 25 mm de longitud, para instalación de láminas de yeso sobre perfiles de espesor inferior a 6 mm. (material) | 15.750 | 0.01 | 0.16 |
| mt12plt010d | Ud | Tornillo autorroscante TTPC 45 "PLACO", con cabeza de trompeta, de 45 mm de longitud, para instalación de láminas de yeso sobre perfiles de espesor inferior a 6 mm. (material) | 15.750 | 0.02 | 0.32 |
| mt12plt010e | Ud | Tornillo autorroscante TTPC 55 "PLACO", con cabeza de trompeta, de 55 mm de longitud, para instalación de láminas de yeso sobre perfiles de espesor inferior a 6 mm. (material) | 15.750 | 0.02 | 0.32 |
| mt12plt010f | Ud | Tornillo autorroscante TTPC 70 "PLACO", con cabeza de trompeta, de 70 mm de longitud, para instalación de láminas de yeso sobre perfiles de espesor inferior a 6 mm. (material) | 15.750 | 0.04 | 0.63 |
| mt12plj010 | m | Cinta microperforada, de papel, "PLACO", para acabado de juntas de láminas de yeso. (material) | 8.000 | 0.05 | 0.40 |
| mt12plm010a | kg | Pasta de secado en polvo SN "PLACO"; Euroclase A2-s1, d0 de reacción al fuego, rango de temperatura de trabajo de 5 a 30°C, para aplicación manual con cinta de juntas; para el tratamiento de las juntas de las láminas de yeso. (material) | 2.720 | 1.29 | 3.51 |
| op00ato010 |  | Atornillador. | 1.000 | 0.00 | 0.00 |
| op00fre010 |  | Fresadora. | 1.000 | 0.00 | 0.00 |
| mo053 | h | Montador de prefabricados interiores. (mano de obra) | 0.788 | 13.32 | 10.50 |
| mo100 | h | Principiante de montador de prefabricados interiores. (mano de obra) | 0.767 | 8.24 | 6.32 |
| % | % | Herramientas | 2 % | 123.77 | 2.48 |
|  |  | Costes directos |  |  | 126.25 |
