# Carpintería de acero galvanizado, en ventana fija de 60x120 cm, perfilería con premarco

- Propiedad del archivo: CYPE INGENIEROS, S.A.
- Formato: FIEBDC-3/2002
- Ámbito geográfico: Panamá
- Costes indirectos: 3.00 %
- Gastos generales: 13.00 %
- Beneficio industrial: 6.00 %
- IVA: 13.00 %

## F Fachadas

### FC Ventanas y puertas exteriores

#### FCA Acero

**FCA035** Ud Carpintería de acero galvanizado, en ventana fija de 60x120 cm, perfilería con premarco.
Suministro y montaje de carpintería de acero galvanizado, en ventana fija de 60x120 cm, perfilería compuesta por marco, hojas, herrajes de colgar y apertura, elementos de estanqueidad y accesorios homologados. Incluso p/p de premarco de acero, garras de fijación, sellado perimetral de juntas por medio de un cordón de silicona neutra y ajuste final en obra. Elaborada en taller. Totalmente montada y probada.
Incluye: Colocación de la carpintería. Ajuste final de la hoja. Sellado de juntas perimetrales.
Criterio de medición de proyecto: Número de unidades previstas, según documentación gráfica de Proyecto.
Criterio de medición de obra: Se medirá el número de unidades realmente ejecutadas según especificaciones de Proyecto.

| Código | Ud | Descripción | Rendimiento | Precio | Importe |
|---|---|---|---|---|---|
| mt26pem010 | m | Premarco de tubo rectangular de acero galvanizado para ventanas y puertas exteriores. (material) | 3.600 | 5.09 | 18.32 |
| mt26pfg015b | m² | Carpintería de acero galvanizado para ventana fija, perfilería con carril para persiana, con perfiles conformados en frío de 1 mm de espesor. Incluso p/p de junquillo para fijación del vidrio y herrajes de colgar. (material) | 0.756 | 62.44 | 47.20 |
| mt15sja100 | Ud | Cartucho de masilla de silicona neutra. (material) | 0.112 | 4.02 | 0.45 |
| op00ato010 |  | Atornillador. | 1.000 | 0.00 | 0.00 |
| op00tal010 |  | Taladro. | 1.000 | 0.00 | 0.00 |
| mo017 | h | Cerrajero. (mano de obra) | 0.235 | 9.83 | 2.31 |
| mo057 | h | Principiante de cerrajero. (mano de obra) | 0.123 | 6.39 | 0.79 |
| % | % | Costes directos complementarios | 2 % | 69.07 | 1.38 |
|  |  | Costes directos |  |  | 70.45 |
