# Mampara de 4x2,9 m, de acero galvanizado, acristalada en la mitad de su superficie, con aislamiento intermedio de lana mineral y remate superior de acero galvanizado

- Propiedad del archivo: CYPE INGENIEROS, S.A.
- Formato: FIEBDC-3/2002
- Ámbito geográfico: Panamá
- Divisa: USD
- Costes indirectos: 3.00 %
- Gastos generales: 13.00 %
- Beneficio industrial: 6.00 %
- IVA: 13.00 %

## F Fachadas y paredes

### FO Mamparas y paredes interiores móviles

#### FOA De acero

**FOA010** Ud Mampara de 4x2,9 m, de acero galvanizado, acristalada en la mitad de su superficie, con aislamiento intermedio de lana mineral y remate superior de acero galvanizado.
Mampara de 4x2,9 m, acristalada en la mitad de su superficie con luna incolora y la otra mitad de panel machihembrado compuesto por dos chapas de de acero galvanizado y aislamiento intermedio de lana mineral, perfiles de acero galvanizado y remate superior de panel machihembrado compuesto por dos chapas de de acero galvanizado. Incluso parte proporcional de herrajes, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mac010a | m² | Panel ciego machihembrado para mamparas, formado por dos láminas de acero galvanizado con aislamiento intermedio de lana mineral de conductividad térmica 0,039 W/(mK). (material) | 7.000 | 113.70 | 795.90 |
| mt26mac020a | m | Perfil en "U" de acero galvanizado de acero galvanizado para mamparas. (material) | 9.700 | 6.02 | 58.39 |
| mt26mac030a | m | Zócalo de acero galvanizado para mamparas. (material) | 3.900 | 6.26 | 24.41 |
| mt21vpi010d | m² | Luna incolora, de 8 mm de espesor. (material) | 4.000 | 43.08 | 172.32 |
| mt26mac040 | m | Perfil de aluminio lacado para recibido del vidrio en mamparas. (material) | 13.000 | 8.23 | 106.99 |
| op00ato010 |  | Atornillador. | 1.000 | 0.00 | 0.00 |
| mo011 | h | Montador. (mano de obra) | 6.199 | 13.32 | 82.57 |
| mo080 | h | Principiante de montador. (mano de obra) | 6.199 | 8.24 | 51.08 |
| % | % | Herramientas | 2 % | 1291.66 | 25.83 |
|  |  | Costes directos |  |  | 1317.49 |
