# Bancada de apoyo de maquinaria

- Propiedad del archivo: CYPE INGENIEROS, S.A.
- Formato: FIEBDC-3/2002
- Ámbito geográfico: Panamá
- Costes indirectos: 3.00 %
- Gastos generales: 13.00 %
- Beneficio industrial: 6.00 %
- IVA: 13.00 %

## H Remates y ayudas

### HY Ayudas

#### HYB Bancadas

**HYB010** Ud Bancada de apoyo de maquinaria, de concreto armado, de 150x100x16 cm, formada por concreto f'c=210 kg/cm² (3000 psi), clase de exposición F0 S0 P0 C0, tamaño máximo del agregado 25 mm (1" ASTM Nº 57), consistencia blanda, preparado en obra, y vaciado con medios manuales y malla electrosoldada tipo 6x6 10/10 de acero Grado 70.
Formación de bancada de apoyo de maquinaria, de concreto armado, de 150x100x16 cm, formada por concreto f'c=210 kg/cm² (3000 psi), clase de exposición F0 S0 P0 C0, tamaño máximo del agregado 25 mm (1" ASTM Nº 57), consistencia blanda, preparado en obra, y vaciado con medios manuales, tipo 6x6 10/10 de acero Grado 70, con varillas separadas 15,24x15,24 cm de Ø 3,43 mm, marco perimetral de perfil de acero laminado en caliente y capa separadora de geotextil no tejido. Incluso montaje, desmontaje y retirada de todo el material auxiliar, una vez que la pieza estructural esté en condiciones de soportar los esfuerzos. Sin incluir amortiguadores ni elementos antivibratorios.
Incluye: Replanteo y trazado de la bancada. Colocación del geotextil. Colocación y fijación del marco. Colocación de las armaduras con separadores homologados. Preparación del concreto. Vaciado y compactación del concreto. Regleado y nivelación de la capa de compresión. Curado del concreto.
Criterio de medición de proyecto: Número de unidades previstas, según documentación gráfica de Proyecto.
Criterio de medición de obra: Se medirá el número de unidades realmente ejecutadas según especificaciones de Proyecto.

| Código | Ud | Descripción | Rendimiento | Precio | Importe |
|---|---|---|---|---|---|
| mt14gsa010b | m² | Geotextil no tejido sintético, termosoldado, de polipropileno-polietileno, de 125 g/m². (material) | 1.760 | 1.79 | 3.15 |
| mt07ala000h | kg | Acero laminado A 572 Grado 42, en perfiles laminados en caliente, según ASTM A 572, piezas simples, para aplicaciones estructurales. (material) | 94.000 | 1.18 | 110.92 |
| mt07ame120aa | m² | Malla electrosoldada tipo 6x6 10/10 de acero Grado 70, con varillas lisas espaciadas 15,24x15,24 cm de 3,43 mm de diámetro, según ASTM A 185 y ASTM A 497. (material) | 1.650 | 1.00 | 1.65 |
| mt08aaa010a | m³ | Agua. (material) | 0.055 | 1.78 | 0.10 |
| mt01arg000h | m³ | Arena cribada. (material) | 0.148 | 17.31 | 2.56 |
| mt01arg001hl | m³ | Agregado grueso homogeneizado, de tamaño máximo 25 mm (1" ASTM Nº 57). (material) | 0.222 | 22.45 | 4.98 |
| mt08cem000h | kg | Cemento gris en sacos. (material) | 92.400 | 0.17 | 15.71 |
| mq06hor010 | h | Concretera. (maquinaria) | 0.159 | 1.36 | 0.22 |
| au00auh040 |  | Vibrador de concreto, eléctrico. | 1.000 | 0.00 | 0.00 |
| mo042 | h | Albañil especializado en mampostería reforzador. (mano de obra) | 0.275 | 7.20 | 1.98 |
| mo089 | h | Principiante de albañil especializado en mampostería reforzador. (mano de obra) | 0.275 | 4.55 | 1.25 |
| mo113 | h | Peón de albañilería. (mano de obra) | 0.291 | 4.16 | 1.21 |
| mo112 | h | Ayudante de albañilería. (mano de obra) | 0.305 | 4.25 | 1.30 |
| % | % | Costes directos complementarios | 2 % | 145.03 | 2.90 |
|  |  | Costes directos |  |  | 147.93 |
