# Colocación y fijación de pequeño elemento

- Propiedad del archivo: CYPE INGENIEROS, S.A.
- Formato: FIEBDC-3/2002
- Ámbito geográfico: Panamá
- Costes indirectos: 3.00 %
- Gastos generales: 13.00 %
- Beneficio industrial: 6.00 %
- IVA: 13.00 %

## H Remates y ayudas

### HY Ayudas

#### HYR Recibidos

**HYR100** Ud Colocación y fijación de pequeño elemento, mediante recibido al paramento de mampostería de ladrillo cerámico hueco, con mortero de cemento, confeccionado en obra, con aditivo hidrófugo, dosificación 1:6.
Colocación y fijación de pequeño elemento, mediante recibido al paramento de mampostería de ladrillo cerámico hueco, con mortero de cemento, confeccionado en obra, con aditivo hidrófugo, dosificación 1:6. Incluso parte proporcional de replanteo.
Incluye: Replanteo. Apertura de huecos. Tapado de huecos.
Criterio de medición de proyecto: Número de unidades previstas, según documentación gráfica de Proyecto.
Criterio de medición de obra: Se medirá el número de unidades realmente ejecutadas según especificaciones de Proyecto.

| Código | Ud | Descripción | Rendimiento | Precio | Importe |
|---|---|---|---|---|---|
| mt08aaa010a | m³ | Agua. (material) | 0.006 | 1.78 | 0.01 |
| mt01arg005a | t | Arena de cantera, para mortero preparado en obra. (material) | 0.002 | 20.45 | 0.04 |
| mt08cem000h | kg | Cemento gris en sacos. (material) | 0.380 | 0.17 | 0.06 |
| mt08adt010 | kg | Aditivo hidrófugo para impermeabilización de morteros u concretos. (material) | 0.008 | 1.42 | 0.01 |
| mq06hor010 | h | Concretera. (maquinaria) | 0.005 | 1.36 | 0.01 |
| mo020 | h | Albañil especializado en mampostería. (mano de obra) | 0.210 | 6.86 | 1.44 |
| mo113 | h | Peón de albañilería. (mano de obra) | 0.105 | 4.16 | 0.44 |
| % | % | Costes directos complementarios | 2 % | 2.01 | 0.04 |
|  |  | Costes directos |  |  | 2.05 |
