# Control de paro/marcha, para 16 grupos o 50 unidades interiores de aire acondicionado, gama Melans, modelo PAC-YT40ANRA "MITSUBISHI ELECTRIC"

- Propiedad del archivo: CYPE INGENIEROS, S.A.
- Formato: FIEBDC-3/2002
- Ámbito geográfico: Panamá
- Costes indirectos: 3.00 %
- Gastos generales: 13.00 %
- Beneficio industrial: 6.00 %
- IVA: 13.00 %

## I Instalaciones

### IC Calefacción, climatización y agua caliente

#### ICL Sistema VRF (Mitsubishi Electric)

**ICL690** Ud Control de paro/marcha, para 16 grupos o 50 unidades interiores de aire acondicionado, gama Melans, modelo PAC-YT40ANRA "MITSUBISHI ELECTRIC".
Suministro e instalación de control de paro/marcha, para 16 grupos o 50 unidades interiores de aire acondicionado, gama Melans, modelo PAC-YT40ANRA "MITSUBISHI ELECTRIC", 130x19x120 mm, con pantalla numérica oculta para facilitar la vinculación entre botones y grupos, conectable al bus M-Net. Totalmente montado, conexionado y probado.
Incluye: Replanteo. Colocación y fijación de los elementos. Conexionado.
Criterio de medición de proyecto: Número de unidades previstas, según documentación gráfica de Proyecto.
Criterio de medición de obra: Se medirá el número de unidades realmente ejecutadas según especificaciones de Proyecto.

| Código | Ud | Descripción | Rendimiento | Precio | Importe |
|---|---|---|---|---|---|
| mt42mee835a | Ud | Control de paro/marcha, para 16 grupos o 50 unidades interiores de aire acondicionado, gama Melans, modelo PAC-YT40ANRA "MITSUBISHI ELECTRIC", 130x19x120 mm, con pantalla numérica oculta para facilitar la vinculación entre botones y grupos, conectable al bus M-Net. (material) | 1.000 | 831.51 | 831.51 |
| mo004 | h | Instalador de climatización. (mano de obra) | 1.040 | 10.00 | 10.40 |
| mo102 | h | Principiante de instalador de climatización. (mano de obra) | 1.040 | 6.35 | 6.60 |
| % | % | Costes directos complementarios | 2 % | 848.51 | 16.97 |
|  |  | Costes directos |  |  | 865.48 |
