# Unidad interior de aire acondicionado

- Propiedad del archivo: CYPE INGENIEROS, S.A.
- Formato: FIEBDC-3/2002
- Ámbito geográfico: Panamá
- Costes indirectos: 3.00 %
- Gastos generales: 13.00 %
- Beneficio industrial: 6.00 %
- IVA: 13.00 %

## I Instalaciones

### IC Calefacción, climatización y agua caliente

#### ICP Sistema VRF (Toshiba)

**ICP130** Ud Unidad interior de aire acondicionado, de techo con descarga directa, sistema VRF, para gas R-410A, alimentación monofásica (230V/50Hz), modelo MMC-AP0157HP-E "TOSHIBA", potencia frigorífica nominal 4,5 kW, potencia calorífica nominal 5 kW, con control remoto inalámbrico, modelo RBC-AX33CE.
Suministro e instalación de unidad interior de aire acondicionado, de techo con descarga directa, sistema VRF, para gas R-410A, alimentación monofásica (230V/50Hz), modelo MMC-AP0157HP-E "TOSHIBA", potencia frigorífica nominal 4,5 kW (temperatura de bulbo húmedo del aire interior 19°C, temperatura de bulbo seco del aire exterior 35°C), potencia calorífica nominal 5 kW (temperatura de bulbo seco del aire interior 20°C, temperatura de bulbo húmedo del aire exterior 6°C), presión sonora 28 dBA, caudal de aire 840 m³/h, de 235x950x690 mm y 23 kg, con válvula de expansión electrónica, sensor de presión, control individual de temperatura por microprocesador para regulación del flujo de refrigerante, toma de aire exterior y tubería de drenaje de 600 mm de longitud, con control remoto inalámbrico, modelo RBC-AX33CE. Totalmente montada, conexionada y puesta en marcha por la empresa instaladora para la comprobación de su correcto funcionamiento.
Incluye: Replanteo de la unidad. Instalación de la unidad. Conexionado del equipo a las líneas frigoríficas. Conexionado del equipo a la red eléctrica. Conexionado del equipo a la red de desagüe. Puesta en marcha.
Criterio de medición de proyecto: Número de unidades previstas, según documentación gráfica de Proyecto.
Criterio de medición de obra: Se medirá el número de unidades realmente ejecutadas según especificaciones de Proyecto.

| Código | Ud | Descripción | Rendimiento | Precio | Importe |
|---|---|---|---|---|---|
| mt42tsb170a | Ud | Unidad interior de aire acondicionado, de techo con descarga directa, sistema VRF, para gas R-410A, alimentación monofásica (230V/50Hz), modelo MMC-AP0157HP-E "TOSHIBA", potencia frigorífica nominal 4,5 kW (temperatura de bulbo húmedo del aire interior 19°C, temperatura de bulbo seco del aire exterior 35°C), potencia calorífica nominal 5 kW (temperatura de bulbo seco del aire interior 20°C, temperatura de bulbo húmedo del aire exterior 6°C), presión sonora 28 dBA, caudal de aire 840 m³/h, de 235x950x690 mm y 23 kg, con válvula de expansión electrónica, sensor de presión, control individual de temperatura por microprocesador para regulación del flujo de refrigerante, toma de aire exterior y tubería de drenaje de 600 mm de longitud. (material) | 1.000 | 2588.97 | 2588.97 |
| mt42tsb600c | Ud | Control remoto inalámbrico, modelo RBC-AX33CE "TOSHIBA", formado por mando por infrarrojos y receptor para instalación en la unidad interior de aire acondicionado. (material) | 1.000 | 258.90 | 258.90 |
| mo004 | h | Instalador de climatización. (mano de obra) | 1.040 | 10.00 | 10.40 |
| mo102 | h | Principiante de instalador de climatización. (mano de obra) | 1.040 | 6.35 | 6.60 |
| % | % | Costes directos complementarios | 2 % | 2864.87 | 57.30 |
|  |  | Costes directos |  |  | 2922.17 |
