# Vaso de expansión para circuito de agua caliente

- Propiedad del archivo: CYPE INGENIEROS, S.A.
- Formato: FIEBDC-3/2002
- Ámbito geográfico: Panamá
- Divisa: USD
- Costes indirectos: 3.00 %
- Gastos generales: 13.00 %
- Beneficio industrial: 6.00 %
- IVA: 13.00 %

## I Instalaciones

### IC Calefacción, refrigeración, climatización y agua caliente

#### ICS Sistemas de conducción de agua

**ICS045** Ud Vaso de expansión para circuito de agua caliente
Vaso de expansión para agua caliente de acero vitrificado, capacidad 8 l, presión máxima 10 bar. Incluso manómetro y elementos de montaje y conexión necesarios para su correcto funcionamiento.
Incluye: Replanteo. Colocación. Conexión a la red de distribución. Comprobación de su correcto funcionamiento.
Criterio de medición de proyecto: Número de unidades previstas, según documentación gráfica de Proyecto.
Criterio de medición de obra: Se medirá el número de unidades realmente ejecutadas según especificaciones de Proyecto.

| Código | Ud | Descripción | Rendimiento | Precio | Importe |
|---|---|---|---|---|---|
| mt38vex020a | Ud | Vaso de expansión para agua caliente de acero vitrificado, capacidad 8 l, presión máxima 10 bar. (material) | 1.000 | 48.91 | 48.91 |
| mt42www040 | Ud | Manómetro con baño de glicerina y diámetro de esfera de 100 mm, con toma vertical, para montaje roscado de 1/2", escala de presión de 0 a 5 bar. (material) | 1.000 | 60.32 | 60.32 |
| mo004 | h | Instalador de calefacción. (mano de obra) | 0.662 | 17.64 | 11.68 |
| mo103 | h | Principiante de instalador de calefacción. (mano de obra) | 0.662 | 10.99 | 7.28 |
| % | % | Herramientas | 2 % | 128.19 | 2.56 |
|  |  | Costes directos |  |  | 130.75 |
