# Válvula de llenado automático

- Propiedad del archivo: CYPE INGENIEROS, S.A.
- Formato: FIEBDC-3/2002
- Ámbito geográfico: Panamá
- Divisa: USD
- Costes indirectos: 3.00 %
- Gastos generales: 13.00 %
- Beneficio industrial: 6.00 %
- IVA: 13.00 %

## I Instalaciones

### IC Calefacción, refrigeración, climatización y agua caliente

#### ICS Sistemas de conducción de agua

**ICS078** Ud Válvula de llenado automático.
Válvula de llenado automático, con cuerpo de latón cromado, presión de tarado entre 0,5 y 4 bar, filtro de malla de 0,3 mm de luz, conexiones de 1/2" de diámetro y toma para manómetro de 1/4" hembra. Incluso elementos de montaje y accesorios necesarios para su correcto funcionamiento.
Incluye: Replanteo. Conexionado. Comprobación de su correcto funcionamiento.
Criterio de medición de proyecto: Número de unidades previstas, según documentación gráfica de Proyecto.
Criterio de medición de obra: Se medirá el número de unidades realmente ejecutadas según especificaciones de Proyecto.

| Código | Ud | Descripción | Rendimiento | Precio | Importe |
|---|---|---|---|---|---|
| mt38alb755a | Ud | Válvula de llenado automático, con cuerpo de latón cromado, presión de tarado entre 0,5 y 4 bar, filtro de malla de 0,3 mm de luz, conexiones de 1/2" de diámetro y toma para manómetro de 1/4" hembra. (material) | 1.000 | 51.35 | 51.35 |
| mt38www012 | Ud | Material auxiliar para instalaciones de calefacción y agua caliente (material) | 0.100 | 2.93 | 0.29 |
| mo004 | h | Instalador de calefacción. (mano de obra) | 0.102 | 17.64 | 1.80 |
| mo103 | h | Principiante de instalador de calefacción. (mano de obra) | 0.102 | 10.99 | 1.12 |
| % | % | Herramientas | 2 % | 54.56 | 1.09 |
|  |  | Costes directos |  |  | 55.65 |
