# Unidad interior de aire acondicionado

- Propiedad del archivo: CYPE INGENIEROS, S.A.
- Formato: FIEBDC-3/2002
- Ámbito geográfico: Panamá
- Costes indirectos: 3.00 %
- Gastos generales: 13.00 %
- Beneficio industrial: 6.00 %
- IVA: 13.00 %

## I Instalaciones

### IC Calefacción, climatización y agua caliente

#### ICW Sistema VRF (Mitsubishi Heavy Industries)

**ICW305** Ud Unidad interior de aire acondicionado, de techo con descarga directa, sistema aire-aire multi-split con caudal variable de refrigerante, para gas R-410A, alimentación monofásica (230V/50Hz), modelo FDE36KXE6F "MITSUBISHI HEAVY INDUSTRIES", potencia frigorífica nominal 3,6 kW, potencia calorífica nominal 4 kW, control por cable con pantalla táctil LCD, modelo Eco Touch RC-EX1A.
Suministro e instalación de unidad interior de aire acondicionado, de techo con descarga directa, sistema aire-aire multi-split con caudal variable de refrigerante, para gas R-410A, alimentación monofásica (230V/50Hz), modelo FDE36KXE6F "MITSUBISHI HEAVY INDUSTRIES", potencia frigorífica total nominal 3,6 kW (temperatura de bulbo húmedo del aire interior 19°C, temperatura de bulbo seco del aire exterior 35°C), potencia calorífica nominal 4 kW (temperatura de bulbo seco del aire interior 20°C, temperatura de bulbo húmedo del aire exterior 6°C), nivel sonoro (velocidad baja) 36 dBA, caudal de aire (velocidad ultra alta) 660 m³/h, de 210x1070x690 mm, 28 kg, con válvula de expansión electrónica, filtro, kit de montaje, bomba y manguera de drenaje, control por cable con pantalla táctil LCD, modelo Eco Touch RC-EX1A. Totalmente montada, conexionada y puesta en marcha por la empresa instaladora para la comprobación de su correcto funcionamiento.
Incluye: Replanteo de la unidad. Instalación de la unidad. Conexionado del equipo a las líneas frigoríficas. Conexionado del equipo a la red eléctrica. Conexionado del equipo al circuito de control. Conexionado del equipo a la red de desagüe. Puesta en marcha.
Criterio de medición de proyecto: Número de unidades previstas, según documentación gráfica de Proyecto.
Criterio de medición de obra: Se medirá el número de unidades realmente ejecutadas según especificaciones de Proyecto.

| Código | Ud | Descripción | Rendimiento | Precio | Importe |
|---|---|---|---|---|---|
| mt42mhi405a | Ud | Unidad interior de aire acondicionado, de techo con descarga directa, sistema aire-aire multi-split con caudal variable de refrigerante, para gas R-410A, alimentación monofásica (230V/50Hz), modelo FDE36KXE6F "MITSUBISHI HEAVY INDUSTRIES", potencia frigorífica total nominal 3,6 kW (temperatura de bulbo húmedo del aire interior 19°C, temperatura de bulbo seco del aire exterior 35°C), potencia calorífica nominal 4 kW (temperatura de bulbo seco del aire interior 20°C, temperatura de bulbo húmedo del aire exterior 6°C), nivel sonoro (velocidad baja) 36 dBA, caudal de aire (velocidad ultra alta) 660 m³/h, de 210x1070x690 mm, 28 kg, con válvula de expansión electrónica, filtro, kit de montaje, bomba y manguera de drenaje. (material) | 1.000 | 2345.30 | 2345.30 |
| mt42mhi520a | Ud | Control por cable con pantalla táctil LCD, modelo Eco Touch RC-EX1A "MITSUBISHI HEAVY INDUSTRIES". (material) | 1.000 | 205.59 | 205.59 |
| mt42mhi900 | m | Cable bus apantallado de 2 hilos, de 0,5 mm² de sección por hilo (material) | 3.000 | 1.22 | 3.66 |
| mt35aia090ma | m | Tubo rígido de PVC, enchufable, curvable en caliente, de color negro, de 16 mm de diámetro nominal, para canalización fija en superficie. Resistencia a la compresión 1250 N, resistencia al impacto 2 julios, temperatura de trabajo -5°C hasta 60°C, con grado de protección IP 547, propiedades eléctricas: aislante, no propagador de la llama. Incluso parte proporcional de abrazaderas, elementos de sujeción y accesorios (curvas, manguitos, tes, codos y curvas flexibles). (material) | 3.000 | 1.30 | 3.90 |
| mo004 | h | Instalador de climatización. (mano de obra) | 1.040 | 10.00 | 10.40 |
| mo102 | h | Principiante de instalador de climatización. (mano de obra) | 1.040 | 6.35 | 6.60 |
| % | % | Costes directos complementarios | 2 % | 2575.45 | 51.51 |
|  |  | Costes directos |  |  | 2626.96 |
