# Unidad interior de aire acondicionado para sistema VRV (Volumen de Refrigerante Variable)

- Propiedad del archivo: CYPE INGENIEROS, S.A.
- Formato: FIEBDC-3/2002
- Ámbito geográfico: Panamá
- Costes indirectos: 3.00 %
- Gastos generales: 13.00 %
- Beneficio industrial: 6.00 %
- IVA: 13.00 %

## I Instalaciones

### IC Calefacción, climatización y agua caliente

#### ICY Sistema VRV (Daikin)

**ICY215** Ud Unidad interior de aire acondicionado para sistema VRV (Volumen de Refrigerante Variable), de cassette, de 2 vías, para gas R-410A, alimentación monofásica (230V/50Hz), modelo FXCQ20A "DAIKIN", potencia frigorífica nominal 2,2 kW, potencia calorífica nominal 2,5 kW, panel decorativo para unidad de aire acondicionado de cassette de 2 vías, modelo BYBCQ40HW1, con juego de controlador remoto inalámbrico formado por receptor y mando por infrarrojos, modelo BRC7C62.
Suministro e instalación de unidad interior de aire acondicionado para sistema VRV (Volumen de Refrigerante Variable), de cassette, de 2 vías, para gas R-410A, alimentación monofásica (230V/50Hz), modelo FXCQ20A "DAIKIN", potencia frigorífica nominal 2,2 kW (temperatura de bulbo seco del aire interior 27°C, temperatura de bulbo húmedo del aire interior 19°C, temperatura de bulbo seco del aire exterior 35°C), potencia calorífica nominal 2,5 kW (temperatura de bulbo seco del aire interior 20°C, temperatura de bulbo seco del aire exterior 7°C), consumo eléctrico nominal en refrigeración 31 W, consumo eléctrico nominal en calefacción 28 W, presión sonora a velocidad baja 30 dBA, caudal de aire a velocidad alta 10,5 m³/min, de 305x775x620 mm (de perfil bajo), peso 10 kg, con ventilador de dos velocidades, válvula de expansión electrónica, bomba de drenaje, bloque de terminales F1-F2 para cable de 2 hilos de transmisión y control (bus D-III Net) a unidad exterior, control por microprocesador, orientación vertical automática (distribución uniforme del aire), señal de limpieza de filtro, filtro de aire de succión y toma de aire exterior, panel decorativo para unidad de aire acondicionado de cassette de 2 vías, modelo BYBCQ40HW1, con juego de controlador remoto inalámbrico formado por receptor y mando por infrarrojos, modelo BRC7C62. Totalmente montada, conexionada y puesta en marcha por la empresa instaladora para la comprobación de su correcto funcionamiento.
Incluye: Replanteo de la unidad. Instalación de la unidad. Conexionado del equipo a las líneas frigoríficas. Conexionado del equipo a la red eléctrica. Conexionado del equipo a la red de desagüe. Puesta en marcha.
Criterio de medición de proyecto: Número de unidades previstas, según documentación gráfica de Proyecto.
Criterio de medición de obra: Se medirá el número de unidades realmente ejecutadas según especificaciones de Proyecto.

| Código | Ud | Descripción | Rendimiento | Precio | Importe |
|---|---|---|---|---|---|
| mt42dai160a | Ud | Unidad interior de aire acondicionado para sistema VRV (Volumen de Refrigerante Variable), de cassette, de 2 vías, para gas R-410A, alimentación monofásica (230V/50Hz), modelo FXCQ20A "DAIKIN", potencia frigorífica nominal 2,2 kW (temperatura de bulbo seco del aire interior 27°C, temperatura de bulbo húmedo del aire interior 19°C, temperatura de bulbo seco del aire exterior 35°C), potencia calorífica nominal 2,5 kW (temperatura de bulbo seco del aire interior 20°C, temperatura de bulbo seco del aire exterior 7°C), consumo eléctrico nominal en refrigeración 31 W, consumo eléctrico nominal en calefacción 28 W, presión sonora a velocidad baja 30 dBA, caudal de aire a velocidad alta 10,5 m³/min, de 305x775x620 mm (de perfil bajo), peso 10 kg, con ventilador de dos velocidades, válvula de expansión electrónica, bomba de drenaje, bloque de terminales F1-F2 para cable de 2 hilos de transmisión y control (bus D-III Net) a unidad exterior, control por microprocesador, orientación vertical automática (distribución uniforme del aire), señal de limpieza de filtro, filtro de aire de succión y toma de aire exterior. (material) | 1.000 | 2063.56 | 2063.56 |
| mt42dai161a | Ud | Panel decorativo para unidad de aire acondicionado de cassette de 2 vías, modelo BYBCQ40HW1 "DAIKIN", de color blanco, 50x1070x700 mm y 8 kg de peso. (material) | 1.000 | 663.99 | 663.99 |
| mt42dai535a | Ud | Juego de controlador remoto inalámbrico formado por receptor y mando por infrarrojos, modelo BRC7C62 "DAIKIN", con función marcha/paro, cambio de modo de funcionamiento, ajuste del punto de consigna, selección de la velocidad del ventilador, visualización de señal en el receptor, reseteo de filtro sucio en el mando y cambio de orientación de las láminas. (material) | 1.000 | 394.44 | 394.44 |
| mo004 | h | Instalador de climatización. (mano de obra) | 1.040 | 10.00 | 10.40 |
| mo102 | h | Principiante de instalador de climatización. (mano de obra) | 1.040 | 6.35 | 6.60 |
| % | % | Costes directos complementarios | 2 % | 3138.99 | 62.78 |
|  |  | Costes directos |  |  | 3201.77 |
