# Unidad exterior de aire acondicionado de condensación por agua para sistema VRV-IV W (Volumen de Refrigerante Variable

- Propiedad del archivo: CYPE INGENIEROS, S.A.
- Formato: FIEBDC-3/2002
- Ámbito geográfico: Panamá
- Costes indirectos: 3.00 %
- Gastos generales: 13.00 %
- Beneficio industrial: 6.00 %
- IVA: 13.00 %

## I Instalaciones

### IC Calefacción, climatización y agua caliente

#### ICY Sistema VRV (Daikin)

**ICY256** Ud Unidad exterior de aire acondicionado de condensación por agua para sistema VRV-IV W (Volumen de Refrigerante Variable, condensado por agua), con recuperación de calor, montaje en interior, para gas R-410A, alimentación trifásica 400V/50Hz, modelo RWEYQ8T "DAIKIN", potencia frigorífica nominal 22,4 kW, potencia calorífica nominal 25 kW.
Suministro e instalación de unidad exterior de aire acondicionado de condensación por agua para sistema VRV-IV W (Volumen de Refrigerante Variable, condensado por agua), con recuperación de calor, montaje en interior, para gas R-410A, alimentación trifásica 400V/50Hz, modelo RWEYQ8T "DAIKIN", potencia frigorífica nominal 22,4 kW (temperatura de bulbo húmedo del aire interior 19°C, temperatura de entrada del agua 30°C), EER = 4,43, rango de funcionamiento de temperatura de bulbo seco del aire exterior en refrigeración desde 10 hasta 45°C, potencia calorífica nominal 25 kW (temperatura de bulbo seco del aire interior 20°C, temperatura de entrada del agua 20°C), COP = 5,62, rango de funcionamiento de temperatura de bulbo seco del aire exterior en calefacción desde 10 hasta 45°C, conectabilidad de hasta 13 unidades interiores con un porcentaje de capacidad mínimo del 50% y máximo del 130%, control mediante microprocesador, compresor scroll herméticamente sellado, con control Inverter, 1000x780x550 mm, peso 137 kg, longitud total máxima de tubería frigorífica 300 m, longitud máxima entre unidad exterior y unidad interior más alejada 120 m (140 m equivalentes), diferencia máxima de altura de instalación 50 m si la unidad exterior se encuentra por encima de las unidades interiores y 40 m si se encuentra por debajo, longitud máxima entre el primer kit de ramificación (unión Refnet) de tubería refrigerante y unidad interior más alejada 40 m (la longitud máxima desde la primera ramificación puede ser de hasta 90 m, si la diferencia entre la longitud hasta la unidad interior más cercana y la más alejada es menor de 40 m), bloque de terminales F1-F2 para cable de 2 hilos de transmisión y control (bus D-III Net), función de recuperación de refrigerante, carga automática adicional de refrigerante, prueba automática de funcionamiento y ajuste de limitación de consumo de energía (función I-Demand). Incluso elementos antivibratorios y soportes de apoyo. Totalmente montada, conexionada y puesta en marcha por la empresa instaladora para la comprobación de su correcto funcionamiento.
Incluye: Replanteo de la unidad. Instalación de la unidad. Conexionado del equipo a las líneas frigoríficas. Conexionado a la red de conducción de agua. Conexionado del equipo a la red eléctrica. Conexionado del equipo a la red de desagüe. Puesta en marcha.
Criterio de medición de proyecto: Número de unidades previstas, según documentación gráfica de Proyecto.
Criterio de medición de obra: Se medirá el número de unidades realmente ejecutadas según especificaciones de Proyecto.

| Código | Ud | Descripción | Rendimiento | Precio | Importe |
|---|---|---|---|---|---|
| mt42dai060c | Ud | Unidad exterior de aire acondicionado de condensación por agua para sistema VRV-IV W (Volumen de Refrigerante Variable, condensado por agua), con recuperación de calor, montaje en interior, para gas R-410A, alimentación trifásica 400V/50Hz, modelo RWEYQ8T "DAIKIN", potencia frigorífica nominal 22,4 kW (temperatura de bulbo húmedo del aire interior 19°C, temperatura de entrada del agua 30°C), EER = 4,43, rango de funcionamiento de temperatura de bulbo seco del aire exterior en refrigeración desde 10 hasta 45°C, potencia calorífica nominal 25 kW (temperatura de bulbo seco del aire interior 20°C, temperatura de entrada del agua 20°C), COP = 5,62, rango de funcionamiento de temperatura de bulbo seco del aire exterior en calefacción desde 10 hasta 45°C, conectabilidad de hasta 13 unidades interiores con un porcentaje de capacidad mínimo del 50% y máximo del 130%, control mediante microprocesador, compresor scroll herméticamente sellado, con control Inverter, 1000x780x550 mm, peso 137 kg, longitud total máxima de tubería frigorífica 300 m, longitud máxima entre unidad exterior y unidad interior más alejada 120 m (140 m equivalentes), diferencia máxima de altura de instalación 50 m si la unidad exterior se encuentra por encima de las unidades interiores y 40 m si se encuentra por debajo, longitud máxima entre el primer kit de ramificación (unión Refnet) de tubería refrigerante y unidad interior más alejada 40 m (la longitud máxima desde la primera ramificación puede ser de hasta 90 m, si la diferencia entre la longitud hasta la unidad interior más cercana y la más alejada es menor de 40 m), bloque de terminales F1-F2 para cable de 2 hilos de transmisión y control (bus D-III Net), función de recuperación de refrigerante, carga automática adicional de refrigerante, prueba automática de funcionamiento y ajuste de limitación de consumo de energía (función I-Demand). (material) | 1.000 | 20006.61 | 20006.61 |
| mt42dai612 | Ud | Filtro para la tubería de entrada de agua de la unidad exterior de condensación por agua, modelo BWU26A20 "DAIKIN". (material) | 1.000 | 571.10 | 571.10 |
| mo004 | h | Instalador de climatización. (mano de obra) | 6.255 | 10.00 | 62.55 |
| mo102 | h | Principiante de instalador de climatización. (mano de obra) | 6.255 | 6.35 | 39.72 |
| % | % | Costes directos complementarios | 2 % | 20679.98 | 413.60 |
|  |  | Costes directos |  |  | 21093.58 |
