# Caja de inversión de ciclo de línea frigorífica

- Propiedad del archivo: CYPE INGENIEROS, S.A.
- Formato: FIEBDC-3/2002
- Ámbito geográfico: Panamá
- Costes indirectos: 3.00 %
- Gastos generales: 13.00 %
- Beneficio industrial: 6.00 %
- IVA: 13.00 %

## I Instalaciones

### IC Calefacción, climatización y agua caliente

#### ICY Sistema VRV (Daikin)

**ICY265** Ud Caja de inversión de ciclo de línea frigorífica, de 1 salida, para gas R-410A, para sistema VRV (Volumen de Refrigerante Variable) con recuperación de calor, para un máximo de 5 unidades interiores funcionando en el mismo modo, modelo BSVQ250P "DAIKIN".
Suministro e instalación de caja de inversión de ciclo de línea frigorífica, de 1 salida, para gas R-410A, para sistema VRV (Volumen de Refrigerante Variable) con recuperación de calor, para un máximo de 5 unidades interiores funcionando en el mismo modo, modelo BSVQ250P "DAIKIN", con índice máximo de conexión de unidades interiores de 250, de 207x388x326 mm, 15 kg y alimentación monofásica (230V/50Hz). Totalmente montada y conexionada.
Incluye: Conexionado.
Criterio de medición de proyecto: Número de unidades previstas, según documentación gráfica de Proyecto.
Criterio de medición de obra: Se medirá el número de unidades realmente ejecutadas según especificaciones de Proyecto.

| Código | Ud | Descripción | Rendimiento | Precio | Importe |
|---|---|---|---|---|---|
| mt42dai610ac | Ud | Caja de inversión de ciclo de línea frigorífica, de 1 salida, para gas R-410A, para sistema VRV (Volumen de Refrigerante Variable) con recuperación de calor, para un máximo de 5 unidades interiores funcionando en el mismo modo, modelo BSVQ250P "DAIKIN", con índice máximo de conexión de unidades interiores de 250, de 207x388x326 mm, 15 kg y alimentación monofásica (230V/50Hz). (material) | 1.000 | 2680.34 | 2680.34 |
| mo004 | h | Instalador de climatización. (mano de obra) | 0.520 | 10.00 | 5.20 |
| mo102 | h | Principiante de instalador de climatización. (mano de obra) | 0.520 | 6.35 | 3.30 |
| % | % | Costes directos complementarios | 2 % | 2688.84 | 53.78 |
|  |  | Costes directos |  |  | 2742.62 |
