# Sistema centralizado de control Flexa 2.0 "AIRZONE", formado por placa de sistema, modelo AZC3FLEXA2, con termostato de zona, modelo Tacto AZC3TACTOCSB

- Propiedad del archivo: CYPE INGENIEROS, S.A.
- Formato: FIEBDC-3/2002
- Ámbito geográfico: Panamá
- Costes indirectos: 3.00 %
- Gastos generales: 13.00 %
- Beneficio industrial: 6.00 %
- IVA: 13.00 %

## I Instalaciones

### IC Calefacción, climatización y agua caliente

#### ICZ Sistema Airzone

**ICZ001** Ud Sistema centralizado de control Flexa 2.0 "AIRZONE", formado por placa de sistema, modelo AZC3FLEXA2, con termostato de zona, modelo Tacto AZC3TACTOCSB.
Suministro y montaje de sistema centralizado de control Flexa 2.0 "AIRZONE", formado por placa de sistema, modelo AZC3FLEXA2 con control y gestión del estado de los termostatos de cada una de las zonas, con un máximo de 6 zonas, salidas de alimentación para elementos motorizados, con un máximo de 8 motores, control de proporcionalidad para compuertas motorizadas (5 pasos de regulación), salidas de relés para paro-marcha de equipo y ventilación mecánica controlada, gestión de pasarelas de control de equipos de climatización, comunicación con otras centrales y equipos de control integral de la instalación, comunicaciones con otros sistemas de control externo mediante bus de integración, con termostato de zona, modelo Tacto AZC3TACTOCSB. Incluso accesorios de montaje y elementos de fijación. Totalmente montado, conexionado y probado.
Incluye: Colocación, fijación y conexionado eléctrico y de comunicación con todos los elementos que lo demanden en la instalación.
Criterio de medición de proyecto: Número de unidades previstas, según documentación gráfica de Proyecto.
Criterio de medición de obra: Se medirá el número de unidades realmente ejecutadas según especificaciones de Proyecto.

| Código | Ud | Descripción | Rendimiento | Precio | Importe |
|---|---|---|---|---|---|
| mt42air615a | Ud | Placa de sistema, modelo AZC3FLEXA2 "AIRZONE" con control y gestión del estado de los termostatos de cada una de las zonas, con un máximo de 6 zonas, salidas de alimentación para elementos motorizados, con un máximo de 8 motores, control de proporcionalidad para compuertas motorizadas (5 pasos de regulación), salidas de relés para paro-marcha de equipo y ventilación mecánica controlada, gestión de pasarelas de control de equipos de climatización, comunicación con otras centrales y equipos de control integral de la instalación, comunicaciones con otros sistemas de control externo mediante bus de integración. (material) | 1.000 | 335.04 | 335.04 |
| mt42air700aa | Ud | Termostato de zona, modelo Tacto AZC3TACTOCSB "AIRZONE", comunicación por cable, con pantalla táctil LCD monocroma retroiluminada para control de la temperatura de zona mediante sonda NTC-48K, alimentación mediante bus de expansión del sistema, montaje en superficie, color blanco, con las siguientes funcionalidades: ON/OFF de zona, establecimiento de temperatura de consigna en pasos de 0,5°C/1°F, establecimiento del modo (paro, ventilación, frío y calor), modo ECO-Sleep, programaciones horarias de las temperaturas de zona y de modo, acceso remoto a otras zonas del sistema y comunicación bidireccional entre los termostatos y la central del sistema. (material) | 1.000 | 133.48 | 133.48 |
| mt35aia010a | m | Tubo curvable de PVC, corrugado, de color negro, de 16 mm de diámetro nominal, para canalización empotrada en obra de mampostería (paredes y techos). Resistencia a la compresión 320 N, resistencia al impacto 1 julio, temperatura de trabajo -5°C hasta 60°C, con grado de protección IP 545, no propagador de la llama. (material) | 20.000 | 0.40 | 8.00 |
| mt42air900a | m | Cable apantallado de 6 hilos tipo A, con conductor de cobre electrolítico recocido sin estañar, de 0,22 mm² de sección por hilo, modelo CABLEBUS "AIRZONE", con aislamiento de PVC/A (material) | 10.000 | 1.04 | 10.40 |
| mt42air905a | m | Cable paralelo tipo B, con conductor de cobre electrolítico de clase 5, modelo CABLERN "AIRZONE", con aislamiento de PVC tipo TI-2. (material) | 10.000 | 1.03 | 10.30 |
| mo004 | h | Instalador de climatización. (mano de obra) | 0.415 | 10.00 | 4.15 |
| mo102 | h | Principiante de instalador de climatización. (mano de obra) | 0.332 | 6.35 | 2.11 |
| % | % | Costes directos complementarios | 2 % | 503.48 | 10.07 |
|  |  | Costes directos |  |  | 513.55 |
