# Puerta seccional para estacionamiento privado

- Propiedad del archivo: CYPE INGENIEROS, S.A.
- Formato: FIEBDC-3/2002
- Ámbito geográfico: Panamá
- Divisa: USD
- Costes indirectos: 3.00 %
- Gastos generales: 13.00 %
- Beneficio industrial: 6.00 %
- IVA: 13.00 %

## L Puertas, ventanas, closets, cerrajería, vidrios y protecciones solares

### LG Puertas de estacionamiento privado

#### LGS De paneles sándwich aislantes metálicos

**LGS031** Ud Puerta seccional para estacionamiento privado, formada por láminas de textura acanalada, de panel sándwich de aluminio con núcleo aislante de espuma de poliuretano, 250x250 cm, con acabado plastificado con PVC (imitación madera), apertura automática.
Puerta seccional para estacionamiento privado, formada por láminas de textura acanalada, de panel sándwich de aluminio con núcleo aislante de espuma de poliuretano, 250x250 cm, con acabado plastificado con PVC (imitación madera). Apertura automática con equipo de motorización (incluido en el precio). Incluso material de conexionado eléctrico, cajón recogedor forrado, torno, muelles de torsión, poleas, guías, accesorios y cerradura central con llave de seguridad. Elaborada en taller, ajuste y fijación en obra. Totalmente montada, conexionada y probada.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs010cc | Ud | Puerta seccional para estacionamiento privado, formada por láminas de textura acanalada, de panel sándwich de aluminio con núcleo aislante de espuma de poliuretano, 250x250 cm, con acabado plastificado con PVC (imitación madera) incluso complementos. (material) | 1.000 | 2427.12 | 2427.12 |
| mt26egm010dh | Ud | Equipo de motorización para apertura y cierre automático, para puerta de estacionamiento privado seccional de más de 60 kg de peso. (material) | 1.000 | 932.26 | 932.26 |
| mt26egm012 | Ud | Accesorios (cerradura, pulsador, emisor, receptor y fotocélula) para automatización de puerta de estacionamiento privado. (material) | 1.000 | 430.82 | 430.82 |
| op00ato010 |  | Atornillador. | 1.000 | 0.00 | 0.00 |
| op00tal010 |  | Taladro. | 1.000 | 0.00 | 0.00 |
| op00amo010 |  | Amoladora o radial. | 1.000 | 0.00 | 0.00 |
| mo020 | h | Albañil especializado en mampostería. (mano de obra) | 0.771 | 12.93 | 9.97 |
| mo113 | h | Peón de albañilería. (mano de obra) | 0.771 | 7.91 | 6.10 |
| mo018 | h | Cerrajero. (mano de obra) | 1.799 | 13.12 | 23.60 |
| mo059 | h | Principiante de cerrajero. (mano de obra) | 1.799 | 8.27 | 14.88 |
| mo003 | h | Instalador instalador electricista. (mano de obra) | 5.141 | 13.32 | 68.48 |
| % | % | Herramientas | 2 % | 3913.23 | 78.26 |
|  |  | Costes directos |  |  | 3991.49 |
