# Trampilla de registro de acero galvanizado lacado en color blanco, Metaltramp "PLACO", de 400x400 mm, para entramado autoportante de láminas de yeso

- Propiedad del archivo: CYPE INGENIEROS, S.A.
- Formato: FIEBDC-3/2002
- Ámbito geográfico: Panamá
- Costes indirectos: 3.00 %
- Gastos generales: 13.00 %
- Beneficio industrial: 6.00 %
- IVA: 13.00 %

## P Muros divisorios

### PS Entramados autoportantes

#### PSY Láminas de yeso

**PSY090** Ud Trampilla de registro de acero galvanizado lacado en color blanco, Metaltramp "PLACO", de 400x400 mm, para entramado autoportante de láminas de yeso.
Suministro y montaje de trampilla de registro de acero galvanizado lacado en color blanco, Metaltramp "PLACO", de 400x400 mm, formada por marco y puerta con llave, para entramado autoportante de láminas de yeso. Incluso accesorios de montaje. Totalmente terminada.
Incluye: Marcado y corte de la lámina de yeso. Colocación de la trampilla.
Criterio de medición de proyecto: Número de unidades previstas, según documentación gráfica de Proyecto.
Criterio de medición de obra: Se medirá el número de unidades realmente colocadas según especificaciones de Proyecto.

| Código | Ud | Descripción | Rendimiento | Precio | Importe |
|---|---|---|---|---|---|
| mt12plk060a | Ud | Trampilla de registro de acero galvanizado lacado en color blanco, Metaltramp "PLACO", de 400x400 mm, formada por marco y puerta con llave. (material) | 1.000 | 41.38 | 41.38 |
| op00fre010 |  | Fresadora. | 0.100 | 0.00 | 0.00 |
| mo014 | h | Montador de cielos rasos. (mano de obra) | 0.115 | 10.00 | 1.15 |
| mo080 | h | Principiante de montador de cielos rasos. (mano de obra) | 0.115 | 6.36 | 0.73 |
| % | % | Costes directos complementarios | 2 % | 43.26 | 0.87 |
|  |  | Costes directos |  |  | 44.13 |
