# Bancada de apoyo de maquinaria

- Propiedad del archivo: CYPE INGENIEROS, S.A.
- Formato: FIEBDC-3/2002
- Ámbito geográfico: Panamá
- Costes indirectos: 3.00 %
- Gastos generales: 13.00 %
- Beneficio industrial: 6.00 %
- IVA: 13.00 %

## P Muros divisorios

### PY Ayudas

#### PYB Bancadas

**PYB010** Ud Bancada de apoyo de maquinaria, de concreto armado, de 150x100x16 cm, formada por concreto f'c=210 kg/cm² (21 MPa), clase de exposición F0 S0 P0 C0, tamaño máximo del agregado 12,5 mm, consistencia blanda, preparado en obra, y vertido con medios manuales y malla electrosoldada tipo D 50.
Formación de bancada de apoyo de maquinaria, de concreto armado, de 150x100x16 cm, formada por concreto f'c=210 kg/cm² (21 MPa), clase de exposición F0 S0 P0 C0, tamaño máximo del agregado 12,5 mm, consistencia blanda, preparado en obra, y vertido con medios manuales, tipo D 50, 25x25 cm y Ø 4-4 mm, marco perimetral de perfil de acero laminado en caliente y capa separadora de geotextil no tejido. Incluso montaje, desmontaje y retirada de todo el material auxiliar, una vez que la pieza estructural esté en condiciones de soportar los esfuerzos. Sin incluir amortiguadores ni elementos antivibratorios.
Incluye: Replanteo y trazado de la bancada. Colocación de la membrana geotextil. Colocación y fijación del marco. Colocación de las armaduras con separadores homologados. Vertido y compactación del concreto. Regleado y nivelación de la capa de compresión. Curado del concreto.
Criterio de medición de proyecto: Número de unidades previstas, según documentación gráfica de Proyecto.
Criterio de medición de obra: Se medirá el número de unidades realmente ejecutadas según especificaciones de Proyecto.

| Código | Ud | Descripción | Rendimiento | Precio | Importe |
|---|---|---|---|---|---|
| mt14gsa010b | m² | Geotextil no tejido sintético, termosoldado, de polipropileno-polietileno, de 125 g/m². (material) | 1.760 | 1.72 | 3.03 |
| mt07ala000h | kg | Acero laminado A 572 Grado 42, en perfiles laminados en caliente, según ASTM A 572, piezas simples, para aplicaciones estructurales. (material) | 94.000 | 1.03 | 96.82 |
| mt07ame050aae | m² | Malla electrosoldada tipo D 50, 25x25 cm y Ø 4-4 mm, según ASTM A 497. (material) | 1.650 | 0.94 | 1.55 |
| mt08aaa010a | m³ | Agua. (material) | 0.065 | 1.20 | 0.08 |
| mt01arg000 | t | Arena cribada para concretos preparados en obra. (material) | 0.213 | 7.00 | 1.49 |
| mt01arg001c | t | Agregado grueso homogeneizado, de tamaño máximo 12,5 mm, para concretos preparados en obra. (material) | 0.231 | 14.06 | 3.25 |
| mt08cem000 | kg | Cemento en sacos, para concreto preparado en obra. (material) | 77.616 | 0.15 | 11.64 |
| au00auh040 |  | Vibrador de concreto, eléctrico. | 1.000 | 0.00 | 0.00 |
| mo041 | h | Albañil reforzador. (mano de obra) | 0.275 | 10.15 | 2.79 |
| mo087 | h | Principiante de albañil reforzador. (mano de obra) | 0.275 | 6.68 | 1.84 |
| mo111 | h | Peón de albañilería. (mano de obra) | 0.291 | 6.11 | 1.78 |
| mo110 | h | Ayudante de albañilería. (mano de obra) | 0.305 | 6.24 | 1.90 |
| % | % | Costes directos complementarios | 2 % | 126.17 | 2.52 |
|  |  | Costes directos |  |  | 128.69 |
