# Borde lateral de cubierta con piezas cerámicas

- Propiedad del archivo: CYPE INGENIEROS, S.A.
- Formato: FIEBDC-3/2002
- Ámbito geográfico: Panamá
- Divisa: USD
- Costes indirectos: 3.00 %
- Gastos generales: 13.00 %
- Beneficio industrial: 6.00 %
- IVA: 13.00 %

## Q Cubiertas

### QR Remates

#### QRB Borde lateral

**QRB020** m Borde lateral de cubierta con piezas cerámicas.
Borde lateral de cubierta con remates laterales cerámicos, color rojo, para tejas curvas, recibidos con mortero de cemento, confeccionado en obra, dosificación 1:6. Incluso solapes.
Incluye: Colocación de las tejas con mortero.
Criterio de medición de proyecto: Longitud medida según documentación gráfica de Proyecto.
Criterio de medición de obra: Se medirá la longitud realmente ejecutada según especificaciones de Proyecto.

| Código | Ud | Descripción | Rendimiento | Precio | Importe |
|---|---|---|---|---|---|
| mt13tac012a | Ud | Remate lateral cerámico, color rojo, para tejas curvas. (material) | 2.700 | 3.62 | 9.77 |
| mt08aaa010a | m³ | Agua. (material) | 0.006 | 1.97 | 0.01 |
| mt01arg005a | t | Arena de cantera, para mortero preparado en obra. (material) | 0.049 | 23.14 | 1.13 |
| mt08cem000h | kg | Cemento gris en sacos. (material) | 7.500 | 0.19 | 1.43 |
| mq06hor010 | h | Concretera. (maquinaria) | 0.021 | 2.13 | 0.04 |
| mo020 | h | Albañil especializado en mampostería. (mano de obra) | 0.183 | 14.64 | 2.68 |
| mo113 | h | Peón de albañilería. (mano de obra) | 0.275 | 9.03 | 2.48 |
| % | % | Herramientas | 2 % | 17.54 | 0.35 |
|  |  | Costes directos |  |  | 17.89 |
