# Cubierta inclinada con una pendiente media del 47%

- Propiedad del archivo: CYPE INGENIEROS, S.A.
- Formato: FIEBDC-3/2002
- Ámbito geográfico: Panamá
- Divisa: USD
- Costes indirectos: 3.00 %
- Gastos generales: 13.00 %
- Beneficio industrial: 6.00 %
- IVA: 13.00 %

## Q Cubiertas

### QT Inclinados

#### QTS Tejas asfálticas

**QTS010** m² Cubierta inclinada con una pendiente media del 47%, compuesta de: formación de pendientes: tablero cerámico hueco machihembrado, para revestir, 100x30x3,5 cm, con las testas rectas sobre paredes interiores aligerados de 100 cm de altura media; cobertura: teja asfáltica rectangular, sobre capa de imprimación de emulsión asfáltica aniónica con cargas.
Cubierta inclinada con una pendiente media del 47%, sobre base resistente. FORMACIÓN DE PENDIENTES: tablero cerámico hueco machihembrado, para revestir, 100x30x3,5 cm, con las testas rectas, con una capa de regularización de mortero de cemento, confeccionado en obra, dosificación 1:6, de 3 cm de espesor y acabado fratasado y relleno de las juntas entre las piezas de dos tramos contiguos con el mismo mortero, apoyado sobre paredes interiores aligerados de ladrillo cerámico hueco, recibidos con mortero de cemento, confeccionado en obra, dosificación 1:6 con maestra superior del mismo mortero, con una altura media de 100 cm, arriostrados transversalmente cada 2 m aproximadamente, todo ello sobre losa de concreto (no incluido en este precio); COBERTURA: teja asfáltica rectangular, fijada mediante clavos de acero, colocados en hiladas paralelas al alero, sobre capa de imprimación de emulsión asfáltica aniónica con cargas, aplicada en perímetro y puntos singulares. Incluso aireador, caballetes y limas.
Incluye: Limpieza del supradós de la losa. Replanteo y trazado de limatesas, limahoyas, encuentros y juntas. Formación de contrahuellas perimetrales con piezas cerámicas. Formación de paredes interiores aligerados. Maestreado del remate de los paredes interiores aligerados para recibir el tablero. Colocación de las cintas de papel sobre los paredes interiores aligerados. Colocación de las piezas cerámicas que forman el tablero. Vaciado, extendido y regleado de la capa de mortero de regularización. Imprimación de la superficie soporte de la cobertura, en perímetro y puntos singulares. Colocación por clavado de las tejas asfálticas. Ejecución de remates.
Criterio de medición de proyecto: Superficie del faldón medida en verdadera magnitud, según documentación gráfica de Proyecto, sin tener en cuenta el solape correspondiente de la teja asfáltica. Incluyendo formación de cumbreras, limatesas, aleros y bordes libres. No se incluyen formación de limahoyas, aleros decorativos ni encuentros de faldones con paramentos verticales, chimeneas, ventanas o conductos de ventilación.
Criterio de medición de obra: Se medirá, en verdadera magnitud, la superficie realmente ejecutada según especificaciones de Proyecto, sin tener en cuenta el solape correspondiente de la teja. Incluyendo formación de cumbreras, limatesas, aleros y bordes libres. No se incluyen formación de limahoyas, aleros decorativos ni encuentros de faldones con paramentos verticales, chimeneas, ventanas o conductos de ventilación.

| Código | Ud | Descripción | Rendimiento | Precio | Importe |
|---|---|---|---|---|---|
| mt04lvc010c | Ud | Ladrillo cerámico hueco doble, para revestir, 24x11,5x9 cm, densidad 780 kg/m³. (material) | 34.024 | 0.18 | 6.12 |
| mt08aaa010a | m³ | Agua. (material) | 0.012 | 1.97 | 0.02 |
| mt01arg005a | t | Arena de cantera, para mortero preparado en obra. (material) | 0.073 | 23.01 | 1.68 |
| mt08cem000h | kg | Cemento gris en sacos. (material) | 11.250 | 0.19 | 2.14 |
| mt04lvg020e | Ud | Tablero cerámico hueco machihembrado, para revestir, 100x30x3,5 cm, con las testas rectas. (material) | 3.633 | 0.62 | 2.25 |
| mt14iea020c | kg | Emulsión asfáltica aniónica con cargas. (material) | 0.050 | 1.95 | 0.10 |
| mt13tag010a | m² | Teja asfáltica rectangular. (material) | 1.090 | 17.28 | 18.84 |
| mt13piz050 | kg | Elementos de sujeción de acero inoxidable (clavos, ganchos, puntas, etc.). (material) | 0.050 | 4.83 | 0.24 |
| mt13tag020a | Ud | Aireador. (material) | 0.050 | 17.85 | 0.89 |
| mq06hor010 | h | Concretera. (maquinaria) | 0.047 | 1.88 | 0.09 |
| mo020 | h | Albañil especializado en mampostería. (mano de obra) | 0.869 | 12.93 | 11.24 |
| mo077 | h | Principiante de albañilería. (mano de obra) | 1.240 | 8.24 | 10.22 |
| mo029 | h | Aplicador de láminas impermeabilizantes. (mano de obra) | 0.212 | 12.93 | 2.74 |
| mo067 | h | Principiante de aplicador de láminas impermeabilizantes. (mano de obra) | 0.212 | 8.24 | 1.75 |
| % | % | Herramientas | 2 % | 58.32 | 1.17 |
|  |  | Costes directos |  |  | 59.49 |
