# Revestimiento de escalera de ida y vuelta

- Propiedad del archivo: CYPE INGENIEROS, S.A.
- Formato: FIEBDC-3/2002
- Ámbito geográfico: Panamá
- Divisa: USD
- Costes indirectos: 3.00 %
- Gastos generales: 13.00 %
- Beneficio industrial: 6.00 %
- IVA: 13.00 %

## R Revestimientos

### RE Escaleras

#### REG De baldosas y piezas cerámicas

**REG020** Ud Revestimiento de escalera de ida y vuelta, de dos tramos rectos con descanso intermedio con 17 peldaños de 100 cm de anchura, mediante forrado con piezas de gres porcelánico de gran formato reforzado con fibra de vidrio, Lámina Porcelánica Reforzada Techlam® "LEVANTINA", de 3000x1000 mm y 3 mm de espesor, serie Basic, modelo Antracita, acabado antideslizante, recibidas con adhesivo cementoso mejorado, C2 sin ninguna característica adicional, color gris, y rejuntadas con mortero de juntas cementoso con resistencia elevada a la abrasión y absorción de agua reducida, CG2, para junta mínima (entre 1,5 y 3 mm), con la misma tonalidad de las piezas.
Suministro y colocación de revestimiento de escalera de ida y vuelta, de dos tramos rectos con descanso intermedio con 17 peldaños de 100 cm de anchura, mediante forrado de peldañeado previo (no incluido en este precio) con piezas de gres porcelánico de gran formato reforzado con fibra de vidrio, Lámina Porcelánica Reforzada Techlam® "LEVANTINA", de 3000x1000 mm y 3 mm de espesor, serie Basic, modelo Antracita, acabado antideslizante, recibidas con adhesivo cementoso mejorado, C2 sin ninguna característica adicional, color gris, y rejuntadas con mortero de juntas cementoso con resistencia elevada a la abrasión y absorción de agua reducida, CG2, para junta mínima (entre 1,5 y 3 mm), con la misma tonalidad de las piezas. Incluso limpieza, comprobación de la superficie soporte, replanteos, cortes, crucetas de PVC, solado de descansos y remate de peldaños con perfil metálico.
Incluye: Replanteo y trazado de huellas y contrahuellas. Corte de las piezas y formación de encajes en esquinas y rincones. Humectación del peldañeado. Colocación con mortero del contrahuella y huella del primer peldaño. Tendido de cordeles. Colocación de crucetas. Colocación, en sentido ascendente, de contrahuellas y huellas. Comprobación de su planeidad y correcta posición. Colocación del remate del peldaño. Relleno de juntas. Limpieza del tramo.
Criterio de medición de proyecto: Número de unidades previstas, según documentación gráfica de Proyecto.
Criterio de medición de obra: Se medirá el número de unidades realmente ejecutadas según especificaciones de Proyecto.

| Código | Ud | Descripción | Rendimiento | Precio | Importe |
|---|---|---|---|---|---|
| mt09mcr021m | kg | Adhesivo cementoso mejorado, C2, color gris. (material) | 51.180 | 0.46 | 23.54 |
| mt12pcl020agaa | m² | Baldosa de gres porcelánico de gran formato reforzado con fibra de vidrio, Lámina Porcelánica Reforzada Techlam® "LEVANTINA", de 3000x1000 mm y 3 mm de espesor, serie Basic, modelo Antracita, acabado antideslizante. (material) | 8.957 | 50.85 | 455.46 |
| mt18acc050b | Ud | Crucetas de PVC para separación entre 3 y 15 mm. (material) | 28.000 | 0.04 | 1.12 |
| mt09mcr070a | kg | Mortero de juntas cementoso con resistencia elevada a la abrasión y absorción de agua reducida, CG2, para junta abierta entre 3 y 15 mm. (material) | 2.559 | 1.11 | 2.84 |
| mt18rpe050a | m | Perfil de aluminio natural, de 9 mm de altura, con muescas antideslizantes de 20 mm de ancho, para remate de peldaño con revestimiento cerámico o de piedra natural. (material) | 17.850 | 7.09 | 126.56 |
| op00sie030 |  | Sierra de disco de diamante, para mesa de trabajo, de corte húmedo. | 1.000 | 0.00 | 0.00 |
| op00amo010 |  | Amoladora o radial. | 1.000 | 0.00 | 0.00 |
| mo023 | h | Colocador de pisos. (mano de obra) | 9.577 | 8.23 | 78.82 |
| mo061 | h | Principiante de colocador de pisos. (mano de obra) | 9.524 | 5.20 | 49.52 |
| mo113 | h | Peón de albañilería. (mano de obra) | 9.524 | 4.99 | 47.52 |
| % | % | Herramientas | 2 % | 785.38 | 15.71 |
|  |  | Costes directos |  |  | 801.09 |
