# Pintura acrílica al agua en suelos de pistas de tenis

- Propiedad del archivo: CYPE INGENIEROS, S.A.
- Formato: FIEBDC-3/2002
- Ámbito geográfico: Panamá
- Costes indirectos: 3.00 %
- Gastos generales: 13.00 %
- Beneficio industrial: 6.00 %
- IVA: 13.00 %

## R Revestimientos

### RO Pinturas para uso específico

#### ROD Uso deportivo

**ROD020** m² Pintura acrílica al agua en suelos de pistas de tenis, mano de fondo con pintura plástica, acabado satinado, a base de resinas acrílicas puras emulsionadas en agua, diluida con un 10% a 20% de agua, y dos manos de acabado con el mismo producto sin diluir (rendimiento: 0,125 l/m² cada mano).
Formación en pistas de tenis de capa de acabado con pintura al agua, mediante la aplicación de una mano de fondo con pintura plástica, acabado satinado, a base de resinas acrílicas puras emulsionadas en agua, color rojo, flexible, dura, resistente al agua y a la intemperie, diluida con un 10% a 20% de agua, aplicada preferentemente con brocha para facilitar la penetración, y dos manos de acabado con el mismo producto sin diluir (rendimiento: 0,125 l/m² cada mano). Incluso parte proporcional de preparación de la capa base y limpieza.
Incluye: Preparación y limpieza de la superficie soporte. Aplicación de la mano de fondo. Aplicación de dos manos de acabado.
Criterio de medición de proyecto: Superficie medida según documentación gráfica de Proyecto, con el mismo criterio que el soporte base.
Criterio de medición de obra: Se medirá la superficie realmente ejecutada según especificaciones de Proyecto, con el mismo criterio que el soporte base.

| Código | Ud | Descripción | Rendimiento | Precio | Importe |
|---|---|---|---|---|---|
| mt27pdj010e | l | Pintura plástica, acabado satinado, a base de resinas acrílicas puras emulsionadas en agua, color rojo, flexible, dura, resistente al agua y a la intemperie, aplicada con brocha, rodillo o pistola, diluida con un 10% a 20% de agua. (material) | 0.106 | 16.18 | 1.72 |
| mt27pdj010f | l | Pintura plástica, acabado satinado, a base de resinas acrílicas puras emulsionadas en agua, color rojo, flexible, dura, resistente al agua y a la intemperie, aplicada con brocha, rodillo o pistola, sin diluir. (material) | 0.250 | 16.18 | 4.05 |
| op00tal020 |  | Taladro con batidora. | 1.000 | 0.00 | 0.00 |
| mo038 | h | Pintor. (mano de obra) | 0.157 | 7.28 | 1.14 |
| mo076 | h | Principiante de pintor. (mano de obra) | 0.157 | 4.59 | 0.72 |
| % | % | Herramientas | 2 % | 7.63 | 0.15 |
|  |  | Costes directos |  |  | 7.78 |
