# Piso industrial, sistema MasterTop 1700 Polykit "Master Builders Solutions"

- Propiedad del archivo: CYPE INGENIEROS, S.A.
- Formato: FIEBDC-3/2002
- Ámbito geográfico: Panamá
- Divisa: USD
- Costes indirectos: 3.00 %
- Gastos generales: 13.00 %
- Beneficio industrial: 6.00 %
- IVA: 13.00 %

## R Revestimientos

### RS Pisos

#### RSI Sistemas de pisos industriales y decorativos

**RSI020** m² Piso industrial, sistema MasterTop 1700 Polykit "Master Builders Solutions".
Piso industrial, realizado con el sistema sistema MasterTop 1700 Polykit "Master Builders Solutions", constituido por losa sobre relleno de concreto armado de 20 cm de espesor, realizada con concreto HA-25/B/20/XC2 premezclado, y vaciado desde camión, extendido y vibrado mecánico mediante extendedora, y malla electrosoldada tipo 6x6 10/10 de acero Grado 70, con barras separadas 15,24x15,24 cm de Ø 3,43 mm como armadura de reparto, colocado sobre separadores homologados; capa de rodadura de 0,5 a 1,0 de espesor, con recubrimiento de resina epoxi, MasterTop 1710 Polykit "Master Builders Solutions", y capa de acabado, de resina epoxi de color blanco RAL 1013.
Incluye: Preparación de la superficie de apoyo del concreto. Replanteo de las juntas de construcción y de dilatación. Tendido de niveles mediante toques, maestras de concreto o reglas. Riego de la superficie base. Colocación de la malla electrosoldada con separadores homologados. Vaciado, extendido y vibrado del concreto. Resolución de encuentros y puntos singulares. Aplicación con rodillo de la primera capa de resina. Aplicación con rodillo de la segunda capa de resina. Limpieza final del piso.
Criterio de medición de proyecto: Superficie medida en proyección horizontal, según documentación gráfica de Proyecto.
Criterio de medición de obra: Se medirá, en proyección horizontal, la superficie realmente ejecutada según especificaciones de Proyecto.
Criterio de valoración económica: El precio no incluye la base de la losa sobre relleno ni la ejecución y el sellado de las juntas.

| Código | Ud | Descripción | Rendimiento | Precio | Importe |
|---|---|---|---|---|---|
| mt10haf010ctLe | m³ | Concreto HA-25/B/20/XC2, premezclado. (material) | 0.210 | 115.63 | 24.28 |
| mt07ame120aa | m² | Malla electrosoldada tipo 6x6 10/10 de acero Grado 70, con varillas lisas espaciadas 15,24x15,24 cm de 3,43 mm de diámetro, según ASTM A 185 y ASTM A 497. (material) | 1.200 | 1.10 | 1.32 |
| mt07aco020j | Ud | Separador homologado para pavimentos continuos. (material) | 2.000 | 0.07 | 0.14 |
| mt09bnc060b | kg | Resina epoxi incolora, MasterTop 1700 A7 "Master Builders Solutions", para sistemas de pisos. (material) | 0.209 | 17.16 | 3.59 |
| mt09bnc061b | kg | Endurecedor y catalizador, MasterTop 1700 B7 "Master Builders Solutions", para resina epoxi de aplicación en sistemas de pisos. (material) | 0.327 | 28.40 | 9.29 |
| mt09bnc062a | kg | Pigmento en pasta MasterTop X1 "Master Builders Solutions", para mezclar con el endurecedor de resina epoxi, de aplicación en sistemas de pisos. (material) | 0.055 | 50.66 | 2.79 |
| mt15bas130b | kg | Agregado de cuarzo natural, MasterTop F1 WE "Master Builders Solutions", de granulometría comprendida entre 0,1 y 0,4 mm, para utilizar como carga mineral en combinación con resinas epoxi o poliuretano. (material) | 0.182 | 1.99 | 0.36 |
| mq06ext010 | h | Extendedora para pavimentos de concreto. (maquinaria) | 0.008 | 85.45 | 0.68 |
| au00auh020 |  | Canaleta para vaciado del concreto. | 1.000 | 0.00 | 0.00 |
| mo121 | h | Oficial 1ª aplicador de pavimentos industriales. (mano de obra) | 0.263 | 13.49 | 3.55 |
| mo122 | h | Ayudante aplicador de pavimentos industriales. (mano de obra) | 0.385 | 8.64 | 3.33 |
| % | % | Herramientas | 2 % | 49.33 | 0.99 |
|  |  | Costes directos |  |  | 50.32 |
