# Junta de retracción en piso continuo de concreto, mediante corte con disco de diamante

- Propiedad del archivo: CYPE INGENIEROS, S.A.
- Formato: FIEBDC-3/2002
- Ámbito geográfico: Panamá
- Divisa: USD
- Costes indirectos: 3.00 %
- Gastos generales: 13.00 %
- Beneficio industrial: 6.00 %
- IVA: 13.00 %

## R Revestimientos

### RS Pisos

#### RSN Juntas en pavimentos continuos de concreto

**RSN100** m Junta de retracción en piso continuo de concreto, mediante corte con disco de diamante.
Junta de retracción en piso continuo de concreto, de 5 a 10 mm de anchura y 20 mm de profundidad, mediante corte con disco de diamante.
Incluye: Replanteo de la junta. Corte del concreto. Limpieza final de la junta.
Criterio de medición de proyecto: Longitud medida según documentación gráfica de Proyecto.
Criterio de medición de obra: Se medirá la longitud realmente ejecutada según especificaciones de Proyecto.

| Código | Ud | Descripción | Rendimiento | Precio | Importe |
|---|---|---|---|---|---|
| mq06cor020 | h | Equipo para corte de juntas en losas sobre relleno de concreto. (maquinaria) | 0.150 | 12.64 | 1.90 |
| mo112 | h | Ayudante de albañilería. (mano de obra) | 0.153 | 11.19 | 1.71 |
| % | % | Herramientas | 2 % | 3.61 | 0.07 |
|  |  | Costes directos |  |  | 3.68 |
