# Cielo raso suspendido

- Propiedad del archivo: CYPE INGENIEROS, S.A.
- Formato: FIEBDC-3/2002
- Ámbito geográfico: Panamá
- Costes indirectos: 3.00 %
- Gastos generales: 13.00 %
- Beneficio industrial: 6.00 %
- IVA: 13.00 %

## R Revestimientos

### RT Cielos rasos

#### RTB Registrables, de láminas de escayola

**RTB028** m² Cielo raso suspendido, situado a una altura menor de 4 m, sistema Placo Prima "PLACO", formado por lámina de escayola, lisa, gama Decor modelo Apolo "PLACO", de 600x600 mm y 15 mm de espesor, con perfilería vista.
Suministro y montaje de cielo raso suspendido, situado a una altura menor de 4 m, sistema Placo Prima "PLACO", constituido por lámina de escayola, lisa, gama Decor modelo Apolo "PLACO", de 600x600 mm y 15 mm de espesor, apoyada sobre perfilería vista con suela de 24 mm de anchura, suspendida de la losa mediante perfilería de acero galvanizado, de color blanco, comprendiendo perfil metálico angular Quick-lock "PLACO", de 3000 mm de longitud y 22x22 mm de sección, perfil metálico primario Quick-lock "PLACO", de 3600 mm de longitud y 24x38 mm de sección, perfil metálico secundario Quick-lock "PLACO", de 1200 mm de longitud y 24x32 mm de sección y perfil metálico secundario Quick-lock "PLACO", de 600 mm de longitud y 24x32 mm de sección, fijados al techo mediante varilla lisa regulable de 4 mm de diámetro y cuelgues rápidos Quick-lock "PLACO". Incluso parte proporcional de accesorios de fijación, completamente instalado.
Incluye: Replanteo de los ejes de la trama modular. Nivelación y colocación de los perfiles angulares. Replanteo de los perfiles primarios de la trama. Señalización de los puntos de anclaje a la losa. Nivelación y suspensión de los perfiles primarios y secundarios de la trama. Colocación de las placas.
Criterio de medición de proyecto: Superficie medida entre paramentos, según documentación gráfica de Proyecto, sin descontar huecos para instalaciones.
Criterio de medición de obra: Se medirá la superficie realmente ejecutada según especificaciones de Proyecto, sin descontar huecos para instalaciones.

| Código | Ud | Descripción | Rendimiento | Precio | Importe |
|---|---|---|---|---|---|
| mt12plp100a | m | Perfil metálico angular de acero galvanizado, Quick-lock "PLACO", color blanco, fabricado mediante laminación en frío, de 3000 mm de longitud, 22x22 mm de sección y 0,5 mm de espesor, para la realización de cielos rasos suspendidos. (material) | 0.500 | 1.45 | 0.73 |
| mt12ple100 | Ud | Varilla lisa regulable con gancho "PLACO", de 4 mm de diámetro y 1000 mm de longitud. (material) | 0.830 | 2.22 | 1.84 |
| mt12psg220 | Ud | Fijación compuesta por taco y tornillo 5x27. (material) | 0.830 | 0.09 | 0.07 |
| mt12ple090 | Ud | Pieza de cuelgue rápido Quick-lock "PLACO". (material) | 0.830 | 1.53 | 1.27 |
| mt12plp090a | m | Perfil metálico primario de acero galvanizado, Quick-lock "PLACO" color blanco, fabricado mediante laminación en frío, de 3600 mm de longitud, 24x38 mm de sección, para la realización de cielos rasos suspendidos. (material) | 0.830 | 2.19 | 1.82 |
| mt12plp090e | m | Perfil metálico secundario de acero galvanizado, Quick-lock "PLACO" color blanco, fabricado mediante laminación en frío, de 1200 mm de longitud, 24x32 mm de sección, para la realización de cielos rasos suspendidos. (material) | 1.660 | 2.19 | 3.64 |
| mt12plp090h | m | Perfil metálico secundario de acero galvanizado, Quick-lock "PLACO" color blanco, fabricado mediante laminación en frío, de 600 mm de longitud, 24x32 mm de sección, para la realización de cielos rasos suspendidos. (material) | 0.830 | 2.19 | 1.82 |
| mt12plk040ba | m² | Lámina de escayola, lisa, gama Decor modelo Apolo "PLACO", de 600x600 mm 15 mm de espesor, apoyada sobre perfilería vista con suela de 24 mm de anchura, para la realización de cielos rasos suspendidos Decogips. (material) | 1.030 | 9.33 | 9.61 |
| op00fre010 |  | Fresadora. | 1.000 | 0.00 | 0.00 |
| op00ato010 |  | Atornillador. | 1.000 | 0.00 | 0.00 |
| mo035 | h | Enlucidor enlucidor escayolista. (mano de obra) | 0.240 | 6.86 | 1.65 |
| mo073 | h | Principiante de enlucidor escayolista. (mano de obra) | 0.240 | 4.33 | 1.04 |
| % | % | Costes directos complementarios | 2 % | 23.49 | 0.47 |
|  |  | Costes directos |  |  | 23.96 |
