# Trampilla de registro de acero, Revo 13 GKFI, sistema D171 "KNAUF", de 700x700 mm, para cielo raso continuo de láminas de yeso

- Propiedad del archivo: CYPE INGENIEROS, S.A.
- Formato: FIEBDC-3/2002
- Ámbito geográfico: Panamá
- Divisa: USD
- Costes indirectos: 3.00 %
- Gastos generales: 13.00 %
- Beneficio industrial: 6.00 %
- IVA: 13.00 %

## R Revestimientos

### RT Cielos rasos

#### RTC Continuos, de láminas de yeso

**RTC021** Ud Trampilla de registro de acero, Revo 13 GKFI, sistema D171 "KNAUF", de 700x700 mm, para cielo raso continuo de láminas de yeso.
Trampilla de registro de acero, Revo 13 GKFI, sistema D171 "KNAUF", de 700x700 mm, formada por marco, puerta, cierre y brazo de seguridad, para cielo raso continuo de láminas de yeso. Incluso accesorios de montaje.
Incluye: Marcado y corte de la lámina de yeso. Colocación de la trampilla.
Criterio de medición de proyecto: Número de unidades previstas, según documentación gráfica de Proyecto.
Criterio de medición de obra: Se medirá el número de unidades realmente colocadas según especificaciones de Proyecto.
Criterio de valoración económica: El precio incluye la resolución de encuentros y puntos singulares.

| Código | Ud | Descripción | Rendimiento | Precio | Importe |
|---|---|---|---|---|---|
| mt12ppk060f | Ud | Trampilla de registro de acero, Revo 13 GKFI, sistema D171 "KNAUF", de 700x700 mm, formada por marco, puerta, cierre y brazo de seguridad. (material) | 1.000 | 77.84 | 77.84 |
| op00fre010 |  | Fresadora. | 0.100 | 0.00 | 0.00 |
| mo015 | h | Montador de cielos rasos. (mano de obra) | 0.315 | 9.98 | 3.14 |
| mo082 | h | Principiante de montador de cielos rasos. (mano de obra) | 0.157 | 6.10 | 0.96 |
| % | % | Herramientas | 2 % | 81.94 | 1.64 |
|  |  | Costes directos |  |  | 83.58 |
